# Sistema SATE Mapetherm EPS (e'=10cm) de Mapei, con acabado acrílico

- Propiedad del archivo: CONSTRUNARIO
- Formato: FIEBDC-3/2012
- Programa: Construnario Versión 3.51
- Fecha de los precios: 11/11/2021
- Divisa: EUR
- Código: mapei-spain- (07/03/2022)

**UIBMMEPSAR1GGQTO** m2 Sistema SATE Mapetherm EPS (e'=10cm) de Mapei, con acabado acrílico
Aislamiento térmico por el exterior de fachadas, con el sistema Mapetherm EPS de Mapei, compuesto por: panel rígido de poliestireno expandido, Mapetherm EPS de Mapei, con superficie rugosa, cantos a escuadra y exento de solapas, conforme a los requisitos de la ETE 10/0025, de 100 mm de espesor, fijado al soporte con mortero cementoso monocomponente de granulometría gruesa y densidad 1,40 g/cm3, Mapetherm AR1 GG de Mapei, color gris (disponible también en blanco), y fijaciones mecánicas mediante anclaje Mapetherm Fix de Mapei (en la longitud y versión adecuada a las características del soporte); enlucido con mortero cementoso monocomponente de granulometría gruesa y resistencia a flexión después de 28 días de 3,0 N/mm2, Mapetherm AR1 GG de Mapei (clasificado GP-CS IV conforme a la norma europea EN 998-1), armado con malla de fibra de vidrio resistente a los álcalis, Mapetherm Net de Mapei, de 4,15x3,8 mm de luz de malla y de 155 (+5) g/m² de masa superficial; capa de acabado de revestimiento acrílico en espesor, de efecto rústico, Quarzolite Tonachino de Mapei (clasificado V2 W3 A2-s1 d0 conforme a la norma europea EN 15824), de color gama B a elegir, sobre fondo de relleno acrílico pigmentado, uniformador, a base de resinas acrílicas en dispersión acuosa, Quarzolite Base Coat de Mapei, de color gama B a elegir. Incluidos perfiles de arranque Mapetherm Ba de Mapei, de aluminio, y perfiles de esquina angulares de aluminio con malla premontada de fibra de vidrio resistente a los álcalis Mapetherm Profil de Mapei (más accesorios para otros puntos singulares disponibles). Incluido sellado de juntas con sellador acrílico monocomponente en dispersión acuosa, con acabado tipo revoque, coloreable, para movimientos de hasta el 12,5%, Mapeflex AC-P de Mapei y cordón de espuma de polietileno expandido de celdas cerradas Mapefoam como fondo de junta.

| Código | Ud | Descripción | Rendimiento |
|---|---|---|---|
| PIBM7343360 | m2 | Panel aislante poliestireno expandido, exterior, e'=10cm, Mapetherm EPS, ref. 7343360 (material) | 1.000 |
| PIBM2554025 | kg | Mortero cementoso para encolado y enlucido de paneles termoaislantes, gris, 25 kg, Mapetherm AR1 GG, ref. 2554025 (material) | 9.200 |
| PIBMMTHBSPA00005 | Ha | Taco p/fijación panel aisl., 155mm, caja 200ud, Mapetherm FIX, 120 E, ref. MTHBSPA00005 (material) | 0.030 |
| PIBM7342550 | m | Malla fibra de vidrio resistente álcalis, 50x1m, Mapetherm Net, ref. 7342550 (material) | 1.100 |
| PIBM7341325 | m | Perfil de arranque, aluminio, con goterón, 10ud x 2,5m, Ba 10, Mapetherm Ba, ref. 7341325 (material) | 0.100 |
| PIBM7342050 | m | Perfil angular aluminio, c/malla fibra de vidrio, 50ud x 2,5m, Mapetherm Profil, ref. 7342050 (material) | 0.100 |
| PIBMQUARZOLITEBC | kg | Fondo acrílico pigmentado, para exteriores e interiores, 20kg, colores B, Quarzolite Base Coat (material) | 0.400 |
| PIBMQUARZOLITET | kg | Revestimiento acrílico con espesor, para exteriores e interiores, 20kg, colores B, Quarzolite Tonachino (material) | 2.000 |
| PIBM170176 | m | Cordón de espuma de polieti., 6mm, 550m, Mapefoam, ref. 170176 (material) | 0.100 |
| PIBM6P0091 | u | Sellador acrílico efecto mortero pintable, blanco, 12ud x 310ml, Mapeflex AC-P, ref.6P0091 (material) | 0.030 |
| OGEN003 | h | Oficial 1ª (mano de obra) | 0.100 |
| OGEN005 | h | Ayudante (mano de obra) | 0.100 |
| OGEN040 | h | Oficial 1ª estucador (mano de obra) | 0.600 |
| OGEN041 | h | Ayudante estucador (mano de obra) | 0.600 |

## Recursos

**PIBM7343360** m2 Panel aislante poliestireno expandido, exterior, e'=10cm, Mapetherm EPS, ref. 7343360
Panel aislante de poliestireno expandido, para sistema de aislamiento térmico por el exterior, espesor de 10cm, Mapetherm EPS de Mapei ref.7343360

**PIBM2554025** kg Mortero cementoso para encolado y enlucido de paneles termoaislantes, gris, 25 kg, Mapetherm AR1 GG, ref. 2554025
Mortero cementoso monocomponente de grano medio, para el encolado y enlucido de paneles termoaislantes y para el sistemas de aislamiento térmico por el exterior, Mapetherm AR1 GG de Mapei, color gris, ref.2554025 COLORES: gris y blanco. CONSUMO: 4,0-6,0 kg/m² según la técnica del encolado; 1,35-1,55 kg/m² por mm de espesor como enlucido. APLICACIÓN: llana.

**PIBMMTHBSPA00005** Ha Taco p/fijación panel aisl., 155mm, caja 200ud, Mapetherm FIX, 120 E, ref. MTHBSPA00005
Taco para la fijación de paneles aislantes y sistemas de aislamiento térmico, con clavo de acero zincado y eje percutor de material sintético. Disponible en las medidas de 75 a 235 mm. Mapetherm FIX de Mapei ref. MTHBSPA00005.

**PIBM7342550** m Malla fibra de vidrio resistente álcalis, 50x1m, Mapetherm Net, ref. 7342550
Malla de fibra de vidrio resistente a los álcalis, para el armado de la capa base en el sistema de aislamiento térmico por el exterior. Mapetherm Net de Mapei ref.7342550 - trama 4,15x3,80 mm - ancho 1 m.

**PIBM7341325** m Perfil de arranque, aluminio, con goterón, 10ud x 2,5m, Ba 10, Mapetherm Ba, ref. 7341325
Perfil de arranque de aluminio, con goterón. Mapetherm Ba de Mapei ref.7341325

**PIBM7342050** m Perfil angular aluminio, c/malla fibra de vidrio, 50ud x 2,5m, Mapetherm Profil, ref. 7342050
Perfil angular de aluminio, con malla de fibra de vidrio resistente a los álcalis, premontada. Mapetherm Profil de Mapei ref.7342050

**PIBMQUARZOLITEBC** kg Fondo acrílico pigmentado, para exteriores e interiores, 20kg, colores B, Quarzolite Base Coat
Fondo acrílico pigmentado, para exteriores e interiores, que uniformiza, rellena y promueve la adherencia, colores B, Quarzolite Base Coat de Mapei. CONSUMO: 0,3-0,5 kg/m² por mano. APLICACIÓN: brocha, rodillo o proyección.

**PIBMQUARZOLITET** kg Revestimiento acrílico con espesor, para exteriores e interiores, 20kg, colores B, Quarzolite Tonachino
Revestimiento acrílico con espesor, para exteriores e interiores, de elevada protección y propiedades de rellenado, colores B, Quarzolite Tonachino de Mapei. Disponible en las siguientes granulometrías: 0,7 mm, 1,2 mm, 1,5 mm y 2,0 mm. CONSUMO: - 0,7 mm: 1,7-2,0 kg/m²; - 1,2 mm: 1,9-2,3 kg/m²; - 1,5 mm: 2,2-2,6 kg/m²; - 2,0 mm: 3,0-3,5 kg/m². APLICACIÓN: llana.

**PIBM170176** m Cordón de espuma de polieti., 6mm, 550m, Mapefoam, ref. 170176
Cordón de espuma de polietileno extruido de célula cerrada para el correcto dimensionado de juntas elásticas. Se suministra en rollos de largo proporcionado al diámetro. Mapefoam de Mapei ref.170176

**PIBM6P0091** u Sellador acrílico efecto mortero pintable, blanco, 12ud x 310ml, Mapeflex AC-P, ref.6P0091
Sellador acrílico efecto mortero pintable, para movimientos hasta el 12,5%. Mapeflex AC-P de Mapei ref.6P0091 COLOR: blanco. CONSUMO: 3,1 metros lineales por cartucho de 310 ml (sección 10x10 mm). APLICACIÓN: pistola, espátula.
