# Sistema SATE Mapetherm Medium Tile System EPS GR (e'=10cm), con revestimiento de gres porcelánico de formato medio

- Propiedad del archivo: CONSTRUNARIO
- Formato: FIEBDC-3/2012
- Programa: Construnario Versión 3.51
- Fecha de los precios: 11/11/2021
- Divisa: EUR
- Código: mapei-spain- (07/03/2022)

**UIBMMAMEDTSEPSGR** m2 Sistema SATE Mapetherm Medium Tile System EPS GR (e'=10cm), con revestimiento de gres porcelánico de formato medio
Aislamiento térmico por el exterior de fachadas, con el sistema Mapetherm Medium Tile System EPS de Mapei, compuesto por: panel rígido de poliestireno expandido con grafito, Mapetherm EPS GR de Mapei, con superficie rugosa, cantos a escuadra y exento de solapas, conforme a los requisitos de la ETE 10/0025, de 10 cm de espesor, fijado al soporte con mortero cementoso monocomponente de granulometría gruesa y densidad 1,40 g/cm3, Mapetherm AR1 GG de Mapei, color gris (disponible también en blanco), clasificado GP-CS IV conforme a la norma europea EN 998-1; enlucido con dos capas de mortero cementoso monocomponente con resistencia a flexión después de 28 días de 4,5 N/mm2 y módulo elástico de 6000 N/mm2, Mapetherm AR1 de Mapei (clasificado GP-CS IV conforme a la norma europea EN 998-1), en un espesor total de 6 mm, armado con malla de fibra de vidrio resistente a los álcalis, Mapetherm Net de Mapei, de 4,15x3,8 mm de luz de malla y de 155 (+5) g/m² de masa superficial (embebida entre las dos capas de mortero del enlucido), anclada a soporte con una dotación de unos 4-5 ud/m2 (cantidad y distribución a definir según cálculo específico) de anclajes universales atornillados, con diámetro de anclaje 8 mm, diámetro de arandela 60 mm, y longitud de 155 mm, Mapetherm FIX STR U 2G 155 de Mapei (ajustar longitud en función del soporte específico); acabado con colocación de gres porcelánico laminado, según la norma de colocación UNE 138002, de 400x400mm y 5mm de espesor y junta de ancho 5mm, colocado con el adhesivo Ultralite S2 Gris de Mapei, de clase C2E S2 (según la norma EN12004), con muy baja emisión de sustancias orgánicas volátiles (GEV-EMICODE EC1 R Plus), con vida útil del adhesivo de hasta 8h y tiempo de ajuste de 45 min., mediante técnica de doble encolado y rejuntado con relleno polimérico en pasta, a base de resinas acrílicas, cargas minerales y aditivos, listo para su uso, resistente al agua y antimoho, de bajo módulo elástico, sin retracciones, grietas ni fisuras, Flexcolor de Mapei. Incluidos perfiles de arranque Mapetherm Ba de Mapei, de aluminio, y perfiles de esquina angulares de aluminio con malla premontada de fibra de vidrio resistente a los álcalis Mapetherm Profil de Mapei (más accesorios para otros puntos singulares disponibles). Sellado de juntas de movimiento según lo indicado en la norma UNE 138002, mediante el sellador silicónico inodoro de reticulación neutra, y de bajo módulo elástico, sin disolventes, con muy baja emisión de sustancias orgánicas volátiles (GEV-EMICODE EC1 Plus) Mapesil LM de Mapei, previa colocación de cordón de espuma polietilénica extruida Mapefoam de Mapei, para el correcto dimensionamiento de la profundidad de sellado. Se deberá prever la instalación horizontal continua del perfil de aluminio Mapetherm Profil Laterale de Mapei, cada dos plantas de altura del edifico (aproximadamente cada 6 m), anclado a la estructura (preferiblemente en correspondencia con los forjados), y la formación de la correspondiente junta de fraccionamiento horizontal en el revestimiento exterior de porcelánico laminado, coincidiendo con la cota del perfil, sellada con el sellador silicónico neutro para juntas de movimiento Mapesil LM de Mapei.

| Código | Ud | Descripción | Rendimiento |
|---|---|---|---|
| PIBMMEPSGR | m2 | Panel aislante poliestireno expandido con grafito, exterior, e'=10cm, Mapetherm EPS GR (material) | 1.000 |
| PIBM2554025 | kg | Mortero cementoso para encolado y enlucido de paneles termoaislantes, gris, 25 kg, Mapetherm AR1 GG, ref. 2554025 (material) | 5.000 |
| PIBM255125 | kg | Mortero cementoso para encolado y enlucido de paneles termoaislantes, 25kg, Mapetherm AR1, ref. 255125 (material) | 2.100 |
| PIBMMTHBSPA00011 | u | Anclaje universal atornillado, longitud 155 mm, 100ud, Mapetherm FIX STR U 2G 155, ref. MTHBSPA00011 (material) | 4.500 |
| PIBM7342550 | m | Malla fibra de vidrio resistente álcalis, 50x1m, Mapetherm Net, ref. 7342550 (material) | 1.100 |
| PIBM7341325 | m | Perfil de arranque, aluminio, con goterón, 10ud x 2,5m, Ba 10, Mapetherm Ba, ref. 7341325 (material) | 0.100 |
| PIBMMTHC140310 | m | Perfil alum. p/entrega panel aislante, esp. 10cm, 10ud x 2,5m, Mapetherm Profil Laterale, ref. MTHC140310 (material) | 0.100 |
| PIBM7342050 | m | Perfil angular aluminio, c/malla fibra de vidrio, 50ud x 2,5m, Mapetherm Profil, ref. 7342050 (material) | 0.100 |
| PIBM1201515 | kg | Adhesivo cementoso altamente deformable C2E S2, gris, 15 kg, Ultralite S2, ref. 1201515 (material) | 3.000 |
| PIBM4K10005 | kg | Relleno polimérico en pasta p/rejuntado baldosas cerámicas, 5kg, Flexcolor, color blanco, ref. 4K10005 (material) | 1.000 |
| PGENIBMGPORCL40 | m2 | Baldosa cerámica de gres porcelánico laminado, 40x40x0,5 cm (material) | 1.050 |
| PIBM170176 | m | Cordón de espuma de polieti., 6mm, 550m, Mapefoam, ref. 170176 (material) | 0.100 |
| PIBMMAPESILLM | u | Sellador silicónico neutro, para piedra, 310ml, Mapesil LM, ref. según color (material) | 0.030 |
| OGEN003 | h | Oficial 1ª (mano de obra) | 1.500 |
| OGEN005 | h | Ayudante (mano de obra) | 1.000 |

## Recursos

**PIBMMEPSGR** m2 Panel aislante poliestireno expandido con grafito, exterior, e'=10cm, Mapetherm EPS GR
Panel aislante de poliestireno expandido con grafito, para sistema de aislamiento térmico por el exterior, espesor de 10cm, Mapetherm EPS GR de Mapei

**PIBM2554025** kg Mortero cementoso para encolado y enlucido de paneles termoaislantes, gris, 25 kg, Mapetherm AR1 GG, ref. 2554025
Mortero cementoso monocomponente de grano medio, para el encolado y enlucido de paneles termoaislantes y para el sistemas de aislamiento térmico por el exterior, Mapetherm AR1 GG de Mapei, color gris, ref.2554025 COLORES: gris y blanco. CONSUMO: 4,0-6,0 kg/m² según la técnica del encolado; 1,35-1,55 kg/m² por mm de espesor como enlucido. APLICACIÓN: llana.

**PIBM255125** kg Mortero cementoso para encolado y enlucido de paneles termoaislantes, 25kg, Mapetherm AR1, ref. 255125
Mortero cementoso monocomponente, para el encolado y enlucido de paneles termoaislantes y para el sistemas de aislamiento térmico por el exterior, Mapetherm AR1 de Mapei ref.255125 CONSUMO: 4,0-6,0 kg/m² según la técnica del encolado; 1,3-1,5 kg/m² por mm de espesor como enlucido. APLICACIÓN: llana.

**PIBMMTHBSPA00011** u Anclaje universal atornillado, longitud 155 mm, 100ud, Mapetherm FIX STR U 2G 155, ref. MTHBSPA00011
Anclaje universal atornillado para instalación avellanada o plana con la superficie, con diámetro de anclaje 8 mm, diámetro de arandela 60 mm, y longitud de 155 mm. Mapetherm FIX STR U 2G 155 de Mapei ref.MTHBSPA00011

**PIBM7342550** m Malla fibra de vidrio resistente álcalis, 50x1m, Mapetherm Net, ref. 7342550
Malla de fibra de vidrio resistente a los álcalis, para el armado de la capa base en el sistema de aislamiento térmico por el exterior. Mapetherm Net de Mapei ref.7342550 - trama 4,15x3,80 mm - ancho 1 m.

**PIBM7341325** m Perfil de arranque, aluminio, con goterón, 10ud x 2,5m, Ba 10, Mapetherm Ba, ref. 7341325
Perfil de arranque de aluminio, con goterón. Mapetherm Ba de Mapei ref.7341325

**PIBMMTHC140310** m Perfil alum. p/entrega panel aislante, esp. 10cm, 10ud x 2,5m, Mapetherm Profil Laterale, ref. MTHC140310
Perfil en aluminio para la entrega del panel aislante en encuentros laterales que no tengan continuidad, horizontales que no necesiten del perfil L de coronación y en puntos singulares de encuentro del sistema. Mapetherm Profil Laterale de Mapei ref.MTHC140310

**PIBM7342050** m Perfil angular aluminio, c/malla fibra de vidrio, 50ud x 2,5m, Mapetherm Profil, ref. 7342050
Perfil angular de aluminio, con malla de fibra de vidrio resistente a los álcalis, premontada. Mapetherm Profil de Mapei ref.7342050

**PIBM1201515** kg Adhesivo cementoso altamente deformable C2E S2, gris, 15 kg, Ultralite S2, ref. 1201515
Adhesivo cementoso, monocomponente y aligerado, con altas prestaciones, altamente deformable, tiempo abierto prolongado, de clase C2E S2 según EN 12004, para baldosas de cerámica y material pétreo y porcelánico fino, Ultralite S2 de Mapei, color gris, ref.1201515

**PIBM4K10005** kg Relleno polimérico en pasta p/rejuntado baldosas cerámicas, 5kg, Flexcolor, color blanco, ref. 4K10005
Relleno polimérico en pasta para juntas de 2 a 10 mm, listo al uso, hidrorrepelente con DropEffect® y resistente al moho con tecnología BioBlock®, para el rejuntado de baldosas cerámicas, Flexcolor de Mapei, color blanco, ref.4K10005

**PGENIBMGPORCL40** m2 Baldosa cerámica de gres porcelánico laminado, 40x40x0,5 cm
Baldosa cerámica de gres porcelánico laminado, de medidas 40x40x0,5 cm

**PIBM170176** m Cordón de espuma de polieti., 6mm, 550m, Mapefoam, ref. 170176
Cordón de espuma de polietileno extruido de célula cerrada para el correcto dimensionado de juntas elásticas. Se suministra en rollos de largo proporcionado al diámetro. Mapefoam de Mapei ref.170176

**PIBMMAPESILLM** u Sellador silicónico neutro, para piedra, 310ml, Mapesil LM, ref. según color
Sellador silicónico inodoro de reticulación neutra, resistente al moho, para piedra natural, en juntas de movimiento de hasta el 25%, Mapesil LM de Mapei, ref. según color COLORES: 9 colores coordinados con “Las Juntas Coloreadas Mapei” + transparente. CONSUMO: 3,1 metros lineales por cartucho de 310 ml (sección 10x10 mm). APLICACIÓN: pistola.
