# Sistema SATE Mapetherm Small Tile System EPS (e'=10 cm), con revestimiento de plaquetas cerámicas tipo ladrillo cara vista

- Propiedad del archivo: CONSTRUNARIO
- Formato: FIEBDC-3/2012
- Programa: Construnario Versión 3.51
- Fecha de los precios: 11/11/2021
- Divisa: EUR
- Código: mapei-spain- (07/03/2022)

**UIBMMSTSEPSKRFLX** m2 Sistema SATE Mapetherm Small Tile System EPS (e'=10 cm), con revestimiento de plaquetas cerámicas tipo ladrillo cara vista
Aislamiento térmico por el exterior de fachadas, con el sistema Mapetherm Small Tile System EPS de Mapei, compuesto por: panel rígido de poliestireno expandido, Mapetherm EPS de Mapei, con superficie rugosa, cantos a escuadra y exento de solapas, conforme a los requisitos de la ETE 10/0025, de 10 cm de espesor, fijado al soporte con mortero cementoso monocomponente de granulometría gruesa y densidad 1,40 g/cm3, Mapetherm AR1 GG de Mapei, color gris (disponible también en blanco), clasificado GP-CS IV conforme a la norma europea EN 998-1; enlucido con dos capas de mortero cementoso monocomponente con resistencia a flexión después de 28 días de 4,5 N/mm2 y módulo elástico de 6000 N/mm2, Mapetherm AR1 de Mapei (clasificado GP-CS IV conforme a la norma europea EN 998-1), en un espesor total de 6 mm, armado con malla de fibra de vidrio resistente a los álcalis, Mapetherm Net de Mapei, de 4,15x3,8 mm de luz de malla y de 155 (+5) g/m² de masa superficial (embebida entre las dos capas de mortero del enlucido), anclada a soporte con una dotación de unos 4-5 ud/m2 (cantidad y distribución a definir según cálculo específico) de anclajes universales atornillados, con diámetro de anclaje 8 mm, diámetro de arandela 60 mm, y longitud de 155 mm, Mapetherm FIX STR U 2G 155 de Mapei (ajustar longitud en función del soporte específico); acabado con revestimiento cerámico de plaquetas cerámicas tipo ladrillo cara vista, fijadas al enlucido una vez seco, según las reglas de ejecución indicadas en la norma UNE 138002, mediante la técnica del doble encolado, con el adhesivo cementoso de altas prestaciones, con deslizamiento vertical nulo y tiempo abierto prolongado, clasificado C2TE y deformabilidad S1 según la norma EN 12004, Keraflex Extra S1 de Mapei y rejuntado con mortero cementoso mejorado, modificado con polímero, de clase CG2WA según la norma EN 13888, de fraguado y secado rápidos, Ultracolor Plus de Mapei, hidrorrepelente y antimoho, exento de retracción, grietas y fisuración. Incluidos perfiles de arranque Mapetherm Ba de Mapei, de aluminio, y perfiles de esquina angulares de aluminio con malla premontada de fibra de vidrio resistente a los álcalis Mapetherm Profil de Mapei (más accesorios para otros puntos singulares disponibles). Sellado de juntas de movimiento según lo indicado en la norma UNE 138002, mediante el sellador silicónico inodoro de reticulación neutra, y de bajo módulo elástico, sin disolventes, con muy baja emisión de sustancias orgánicas volátiles (GEV-EMICODE EC1 Plus) Mapesil LM de Mapei, previa colocación de cordón de espuma polietilénica extruida Mapefoam de Mapei, para el correcto dimensionamiento de la profundidad de sellado. (Consultar con el servicio de Asistencia Técnica de Mapei el adhesivo y rejuntado más adecuado en función de las características específicas de la cerámica a colocar y de las características de la obra concreta). Aplicación y preparación del soporte según se especifica en el cuaderno técnico correspondiente y las fichas técnicas de los productos.

| Código | Ud | Descripción | Rendimiento |
|---|---|---|---|
| PIBM7343360 | m2 | Panel aislante poliestireno expandido, exterior, e'=10cm, Mapetherm EPS, ref. 7343360 (material) | 1.000 |
| PIBM2554025 | kg | Mortero cementoso para encolado y enlucido de paneles termoaislantes, gris, 25 kg, Mapetherm AR1 GG, ref. 2554025 (material) | 5.000 |
| PIBM255125 | kg | Mortero cementoso para encolado y enlucido de paneles termoaislantes, 25kg, Mapetherm AR1, ref. 255125 (material) | 2.100 |
| PIBMMTHBSPA00011 | u | Anclaje universal atornillado, longitud 155 mm, 100ud, Mapetherm FIX STR U 2G 155, ref. MTHBSPA00011 (material) | 4.500 |
| PIBM7342550 | m | Malla fibra de vidrio resistente álcalis, 50x1m, Mapetherm Net, ref. 7342550 (material) | 1.100 |
| PIBM7341325 | m | Perfil de arranque, aluminio, con goterón, 10ud x 2,5m, Ba 10, Mapetherm Ba, ref. 7341325 (material) | 0.100 |
| PIBM7342050 | m | Perfil angular aluminio, c/malla fibra de vidrio, 50ud x 2,5m, Mapetherm Profil, ref. 7342050 (material) | 0.100 |
| PIBM1194325 | kg | Adhesivo cementoso altas prestaciones C2TE S1 y C2E S1, gris, 25kg, Keraflex Extra S1 ref. 1194325 (material) | 4.300 |
| PIBM6011323 | kg | Mortero altas prestaciones c/polímeros, adit., hidrorrepelente, antimoho, color 113, 23kg, Ultracolor Plus, ref.6011323 (material) | 2.880 |
| PIBMPLAQLADR | u | Plaqueta cerámica tipo ladrillo cara vista 25x5x1,5 cm (material) | 20.000 |
| PIBM170176 | m | Cordón de espuma de polieti., 6mm, 550m, Mapefoam, ref. 170176 (material) | 0.100 |
| PIBMMAPESILLM | u | Sellador silicónico neutro, para piedra, 310ml, Mapesil LM, ref. según color (material) | 0.030 |
| OGEN003 | h | Oficial 1ª (mano de obra) | 1.500 |
| OGEN005 | h | Ayudante (mano de obra) | 1.000 |

## Recursos

**PIBM7343360** m2 Panel aislante poliestireno expandido, exterior, e'=10cm, Mapetherm EPS, ref. 7343360
Panel aislante de poliestireno expandido, para sistema de aislamiento térmico por el exterior, espesor de 10cm, Mapetherm EPS de Mapei ref.7343360

**PIBM2554025** kg Mortero cementoso para encolado y enlucido de paneles termoaislantes, gris, 25 kg, Mapetherm AR1 GG, ref. 2554025
Mortero cementoso monocomponente de grano medio, para el encolado y enlucido de paneles termoaislantes y para el sistemas de aislamiento térmico por el exterior, Mapetherm AR1 GG de Mapei, color gris, ref.2554025 COLORES: gris y blanco. CONSUMO: 4,0-6,0 kg/m² según la técnica del encolado; 1,35-1,55 kg/m² por mm de espesor como enlucido. APLICACIÓN: llana.

**PIBM255125** kg Mortero cementoso para encolado y enlucido de paneles termoaislantes, 25kg, Mapetherm AR1, ref. 255125
Mortero cementoso monocomponente, para el encolado y enlucido de paneles termoaislantes y para el sistemas de aislamiento térmico por el exterior, Mapetherm AR1 de Mapei ref.255125 CONSUMO: 4,0-6,0 kg/m² según la técnica del encolado; 1,3-1,5 kg/m² por mm de espesor como enlucido. APLICACIÓN: llana.

**PIBMMTHBSPA00011** u Anclaje universal atornillado, longitud 155 mm, 100ud, Mapetherm FIX STR U 2G 155, ref. MTHBSPA00011
Anclaje universal atornillado para instalación avellanada o plana con la superficie, con diámetro de anclaje 8 mm, diámetro de arandela 60 mm, y longitud de 155 mm. Mapetherm FIX STR U 2G 155 de Mapei ref.MTHBSPA00011

**PIBM7342550** m Malla fibra de vidrio resistente álcalis, 50x1m, Mapetherm Net, ref. 7342550
Malla de fibra de vidrio resistente a los álcalis, para el armado de la capa base en el sistema de aislamiento térmico por el exterior. Mapetherm Net de Mapei ref.7342550 - trama 4,15x3,80 mm - ancho 1 m.

**PIBM7341325** m Perfil de arranque, aluminio, con goterón, 10ud x 2,5m, Ba 10, Mapetherm Ba, ref. 7341325
Perfil de arranque de aluminio, con goterón. Mapetherm Ba de Mapei ref.7341325

**PIBM7342050** m Perfil angular aluminio, c/malla fibra de vidrio, 50ud x 2,5m, Mapetherm Profil, ref. 7342050
Perfil angular de aluminio, con malla de fibra de vidrio resistente a los álcalis, premontada. Mapetherm Profil de Mapei ref.7342050

**PIBM1194325** kg Adhesivo cementoso altas prestaciones C2TE S1 y C2E S1, gris, 25kg, Keraflex Extra S1 ref. 1194325
Adhesivo cementoso de altas prestaciones C2TE S1 y C2E S1, deformable, con deslizamiento vertical nulo y tiempo abierto prolongado, para la colocación de baldosas cerámicas y piedra natural (espesor aplicable del adhesivo hasta 15 mm). Keraflex Extra S1 de Mapei, color gris, ref.1194325.

**PIBM6011323** kg Mortero altas prestaciones c/polímeros, adit., hidrorrepelente, antimoho, color 113, 23kg, Ultracolor Plus, ref.6011323
Mortero de altas prestaciones, modificado con polímeros, antieflorescente para el relleno de juntas de 2 a 20mm, de fraguado y secado rápido, hidrorrepelente y anti resistente al moho, del tipo CG2 WA según EN 13888, Ultracolor Plus de Mapei, color 113 gris cemento, ref.6011323

**PIBM170176** m Cordón de espuma de polieti., 6mm, 550m, Mapefoam, ref. 170176
Cordón de espuma de polietileno extruido de célula cerrada para el correcto dimensionado de juntas elásticas. Se suministra en rollos de largo proporcionado al diámetro. Mapefoam de Mapei ref.170176

**PIBMMAPESILLM** u Sellador silicónico neutro, para piedra, 310ml, Mapesil LM, ref. según color
Sellador silicónico inodoro de reticulación neutra, resistente al moho, para piedra natural, en juntas de movimiento de hasta el 25%, Mapesil LM de Mapei, ref. según color COLORES: 9 colores coordinados con “Las Juntas Coloreadas Mapei” + transparente. CONSUMO: 3,1 metros lineales por cartucho de 310 ml (sección 10x10 mm). APLICACIÓN: pistola.
