# Pintura a base de resina silicónica, hidrorrepelente, transpirable, antifúngica y antialgas, Silancolor Pittura Plus

- Propiedad del archivo: CONSTRUNARIO
- Formato: FIEBDC-3/2012
- Programa: Construnario Versión 3.51
- Fecha de los precios: 11/11/2021
- Divisa: EUR
- Código: mapei-spain- (07/03/2022)

**UIBMSILANCOLPIPP** m2 Pintura a base de resina silicónica, hidrorrepelente, transpirable, antifúngica y antialgas, Silancolor Pittura Plus
Pintura para revocos, revocos pintados o superficies cementosas en general incluso ya pintadas, para aportar resistencia a la proliferación de algas, mohos y hongos, mediante aplicación de una pintura a base de resina silicónica en dispersión acuosa y aditivos especiales antifúngicos y antialgas, de alta transpirabilidad e hidrorrepelencia, Silancolor Pittura Plus de Mapei, con un factor de absorción de agua por capilaridad W'=0,06 kg/(m2·h0,5) según la norma EN 1062-3 y una variación del color transcurridas 1000 horas de exposición al veterómetro color gris <1 (según ASTM G 155 ciclo 1). La aplicación deberá realizarse en al menos dos manos con brocha, rodillo o mediante proyección, previa aplicación del fondo siloxánico higienizante, que uniformiza la absorción del soporte, resistente a mohos y algas, Silancolor Primer Plus de Mapei.

| Código | Ud | Descripción | Rendimiento |
|---|---|---|---|
| PIBMSILANCOLORPIP | kg | Pintura siloxánica antifúngica y antialgas, transp., 20kg, colores B, Silancolor Pittura Plus (material) | 0.350 |
| PIBMSILCOPRIMP | kg | Fondo siloxánico antifúngico y antialgas, 10 kg, colores B, Silancolor Primer Plus (material) | 0.200 |
| OGEN030 | h | Oficial 1ª pintor (mano de obra) | 0.150 |
| OGEN031 | h | Ayudante pintor (mano de obra) | 0.015 |

## Recursos

**PIBMSILANCOLORPIP** kg Pintura siloxánica antifúngica y antialgas, transp., 20kg, colores B, Silancolor Pittura Plus
Pintura siloxánica, para exteriores e interiores, hidrorrepelente, transpirable, resistente a mohos y algas, colores B, Silancolor Pittura Plus de Mapei. CONSUMO: 0,3-0,4 kg/m² (referido a dos manos de producto). APLICACIÓN: brocha, rodillo o proyección.

**PIBMSILCOPRIMP** kg Fondo siloxánico antifúngico y antialgas, 10 kg, colores B, Silancolor Primer Plus
Fondo siloxánico higienizante, que uniformiza, resistente a mohos y algas, colores B, Silancolor Primer Plus de Mapei. CONSUMO: 0,1-0,3 kg/m². APLICACIÓN: brocha, rodillo o proyección.
