# Pintura elastomérica anticarbonatante, protectora y antifisuras, con buena resistencia química, Elastocolor Pittura SP

- Propiedad del archivo: CONSTRUNARIO
- Formato: FIEBDC-3/2012
- Programa: Construnario Versión 3.51
- Fecha de los precios: 11/11/2021
- Divisa: EUR
- Código: mapei-spain- (07/03/2022)

**UIBMELASTOCLRPSP** m2 Pintura elastomérica anticarbonatante, protectora y antifisuras, con buena resistencia química, Elastocolor Pittura SP
Pintado de las superficies de hormigón, de los revoques, de los enlucidos o el repintado de viejas pinturas, mediante la aplicación de la pintura elastomérica, protectora, anticarbonatación y antifisuras, con buena resistencia química, a base de resina acrílica en dispersión acuosa, Elastocolor Pittura SP de Mapei, con variación de color transcurridas 1.000 h de exposición en la cámara de envejecimiento acelerado Weather-Ometer (según la normativa ASTM G 155 ciclo 1) color RAL 7032 < 2,5, conforme a los requisitos de la norma EN 1504-9 y los requisitos de la norma EN 1504-2 para la clase: productos para la protección de superficies - revestimiento (coating, C) - protección contra el riesgo de penetración (1.3) (protection against ingress, PI) (ZA.1d) + control de la humedad (2.2) (moisture control, MC), y aumento de la resistividad (8.2) (increasing resistivity, IR) (ZA.1e). La aplicación deberá realizarse en dos manos sucesivas, con brocha, rodillo o por proyección, previa aplicación del fondo fijador a base de resinas acrílicas micronizadas en dispersión acuosa y de alta penetración Malech de Mapei.

| Código | Ud | Descripción | Rendimiento |
|---|---|---|---|
| PIBM256110 | kg | Fondo acrílico al agua, 10kg, Malech, ref. 256110 (material) | 0.130 |
| PIBMELASTOCOLORPIS | kg | Pintura elastomérica anticarbonatación, 20kg, Elastocolor Pittura SP, ref. según color (material) | 0.600 |
| OGEN030 | h | Oficial 1ª pintor (mano de obra) | 0.150 |
| OGEN031 | h | Ayudante pintor (mano de obra) | 0.015 |

## Recursos

**PIBM256110** kg Fondo acrílico al agua, 10kg, Malech, ref. 256110
Fondo fijador a base de resinas acrílicas micronizadas en dispersión acuosa y de alta penetración, Malech de Mapei ref. 256110. CONSUMO: 0,10-0,15 kg/m². APLICACIÓN: brocha, rodillo o proyección.

**PIBMELASTOCOLORPIS** kg Pintura elastomérica anticarbonatación, 20kg, Elastocolor Pittura SP, ref. según color
Pintura elastomérica anticarbonatación, protectora, antifisuras, para exteriores e interiores, elástica y con buena resistencia química, Elastocolor Pittura SP de Mapei, ref. según color. CONSUMO: 0,2-0,4 kg/m² por mano. APLICACIÓN: brocha, rodillo o proyección.
