# Revestimiento siloxánico, hidrorrepelente y transpirable, Silancolor Tonachino

- Propiedad del archivo: CONSTRUNARIO
- Formato: FIEBDC-3/2012
- Programa: Construnario Versión 3.51
- Fecha de los precios: 11/11/2021
- Divisa: EUR
- Código: mapei-spain- (07/03/2022)

**UIBMSILANCOLORTO** m2 Revestimiento siloxánico, hidrorrepelente y transpirable, Silancolor Tonachino
Revestimiento de revoques, revoques deshumidificantes, superficies cementosas en general, revestimiento de viejas pinturas, mediante aplicación de revestimiento en pasta fibrorreforzado, a base de resina silicónica en dispersión acuosa de alta transpirabilidad e hidrorrepelencia, Silancolor Tonachino de Mapei,disponible en granulometrías 0,7, 1,2, 1,5 y 2,0 mm, clasificado V1 W3 A2-s1 d0 conforme a la norma europea EN 15824, con un factor de absorción de agua por capilaridad W'=0,03-0,04 (según granulometría) kg/(m2·h0,5) según la norma EN 1062-3. La aplicación deberá realizarse en una o más capas mediante llana de acero inoxidable o de plástico, previa aplicación del fondo de relleno siloxánico pigmentado, uniformizador, a base de resinas siloxánicas en dispersión acuosa, cuarzo microgranular y cargas seleccionadas, Silancolor Base Coat de Mapei.

| Código | Ud | Descripción | Rendimiento |
|---|---|---|---|
| PIBMSILANCOLORBC | kg | Fondo siloxánico pigmentado, para exteriores e interiores, 20kg, colores B, Silancolor Base Coat (material) | 0.400 |
| PIBMSILANCOLORT | kg | Revestimiento siloxánico con espesor, para exteriores e interiores, 20kg, colores B, Silancolor Tonachino (material) | 2.300 |
| OGEN040 | h | Oficial 1ª estucador (mano de obra) | 0.230 |
| OGEN041 | h | Ayudante estucador (mano de obra) | 0.230 |

## Recursos

**PIBMSILANCOLORBC** kg Fondo siloxánico pigmentado, para exteriores e interiores, 20kg, colores B, Silancolor Base Coat
Fondo siloxánico pigmentado, para exteriores e interiores, que uniformiza, con capacidad de relleno e hidrorrepelente, colores B, Silancolor Base Coat de Mapei. CONSUMO: 0,3-0,5 kg/m² por mano. APLICACIÓN: brocha, rodillo o proyección.

**PIBMSILANCOLORT** kg Revestimiento siloxánico con espesor, para exteriores e interiores, 20kg, colores B, Silancolor Tonachino
Revestimento siloxánico con espesor, para exteriores e interiores, hidrorrepelente, transpirable y con un elevado poder de relleno, colores B, Silancolor Tonachino de Mapei. Disponible en las siguientes granulometrías: 0,7 mm, 1,2 mm, 1,5 mm y 2,0 mm. CONSUMO: - 0,7 mm: 1,7-2,0 kg/m²; - 1,2 mm: 1,9-2,3 kg/m²; - 1,5 mm: 2,2-2,6 kg/m²; - 2,0 mm: 2,6-3,0 kg/m². APLICACIÓN: llana.
