# Revestimiento elastomérico, hidrorrepelente, antifúngico y antialgas, Elastocolor Tonachino Plus

- Propiedad del archivo: CONSTRUNARIO
- Formato: FIEBDC-3/2012
- Programa: Construnario Versión 3.51
- Fecha de los precios: 11/11/2021
- Divisa: EUR
- Código: mapei-spain- (07/03/2022)

**UIBMELASTOCOLTOP** m2 Revestimiento elastomérico, hidrorrepelente, antifúngico y antialgas, Elastocolor Tonachino Plus
Revestimiento de revoques, revoques microfisurados, superficies cementosas, superficies cementosas microfisuradas y de todo tipo de superficies, incluso ya pintadas, para dotarlas de resistencia frente a la proliferación de algas, mohos y hongos, mediante la aplicación de revestimiento elástico en pasta, a base de resinas silicónicas en dispersión acuosa, de elevada elasticidad e hidrorrepelencia, Elastocolor Tonachino Plus de Mapei, disponible en granulometría 1,2mm, clasificado V2 W3 A2-s1 d0 según la norma EN 15824, responde a los principios definidos en la EN 1504-9 y los requisitos de la EN 1504-2 para la clase: productos para la protección superficial - revestimiento (coating, C) - control de humedad (2.2) (moisture control, MC), y aumento de la resistividad (8.2) (increasing resistivity, IR) (ZA. 1e), con un factor de absorción de agua por capilaridad W'=0,01 kg/(m2·h0,5) según la norma EN 1062-3 y sin ninguna proliferación de algas, mohos y hongos conforme a las normas europeas EN 15457 y EN 15458. La aplicación deberá realizarse en una o más capas mediante llana de acero inoxidable o de plástico, previa aplicación del fondo pigmentado antifúngico y antialgas (conforme a las normas europeas EN 15457 y EN 15458), uniformizador e hidrorrepelente, a base de resinas siloxánicas en dispersión acuosa, agentes de protección biológica y cargas seleccionadas, Silancolor Base Coat Plus de Mapei.

| Código | Ud | Descripción | Rendimiento |
|---|---|---|---|
| PIBMELASTOCTONPL | kg | Revestimiento elastomérico hidrorrepelente antifúngico y antialgas, 20 kg, colores B, Elastocolor Tonachino Plus (material) | 2.100 |
| PIBMSILCOBACOPL | kg | Fondo de relleno siloxánico pigmentado antifúngico y antialgas, 20 kg, colores B, Silancolor Base Coat Plus (material) | 0.250 |
| OGEN040 | h | Oficial 1ª estucador (mano de obra) | 0.230 |
| OGEN041 | h | Ayudante estucador (mano de obra) | 0.230 |

## Recursos

**PIBMELASTOCTONPL** kg Revestimiento elastomérico hidrorrepelente antifúngico y antialgas, 20 kg, colores B, Elastocolor Tonachino Plus
Revestimiento elastomérico, para exteriores e interiores, hidrorrepelente, antifúngico y antialgas, colores B, Elastocolor Tonachino Plus de Mapei. GRANULOMETRÍA: 1,2 mm. CONSUMO: 1,9-2,3 kg/m². APLICACIÓN: llana.

**PIBMSILCOBACOPL** kg Fondo de relleno siloxánico pigmentado antifúngico y antialgas, 20 kg, colores B, Silancolor Base Coat Plus
Fondo de relleno pigmentado antifúngico y antialgas, uniformizador e hidrorrepelente, a base de resinas silicónicas en dispersión acuosa, y cargas seleccionadas, colores B, Silancolor Base Coat Plus de Mapei. CONSUMO: 0.2-0.3 kg / m² por capa. APLICACIÓN: brocha, rodillo o por proyección.
