# Pintura acrílica semi-cubriente anticarbonatante y uniformante para hormigón y superficies cementosas, Colorite Beton

- Propiedad del archivo: CONSTRUNARIO
- Formato: FIEBDC-3/2012
- Programa: Construnario Versión 3.51
- Fecha de los precios: 11/11/2021
- Divisa: EUR
- Código: mapei-spain- (07/03/2022)

**UIBMCOLORITEBETN** m2 Pintura acrílica semi-cubriente anticarbonatante y uniformante para hormigón y superficies cementosas, Colorite Beton
Protección superficial anticarbonatación sobre hormigón, hormigón armado o superficies cementosas en general, mediante la aplicación de película de pintura de cobertura parcial, capaz de mantener visible el efecto “encofrado” o “cara vista” del elemento, homogeneizando el color, compuesta a base de resinas acrílicas puras insaponificables en dispersión acuosa, Colorite Beton de Mapei, protectora del soporte cementoso contra los daños provocados por el CO2 (permeabilidad al CO2 según la norma EN 1062-6: SD (m)'= 412, y µ '= 4.124.820 ) y el SO2, resiste todas las condiciones climáticas, la agresión de la niebla, la salinidad, los rayos solares (conforme a la exposición a los agentes atmosféricos artificiales según la EN-11:2002 4.2), y proporciona al soporte una protección duradera a lo largo del tiempo; responde a los principios definidos en la EN 1504-9 y con los requisitos requeridos por la EN 1504-2 para la clase: productos para la protección superficial - revestimiento (coating, C) - protección contra los riesgos de penetración (1.3) (protection against ingress, PI) (ZA.1d) + control humedad (2.2) (moisture control, MC) y aumento de la resistividad (8.2) (increasing resistivity, IR) (ZA.1e). Colorite Beton se aplica con las técnicas convencionales, con brocha, rodillo o pulverizador mixto de aire o airless, sobre el imprimador específico a base de resinas acrílicas micronizadas en dispersión acuosa, Malech de Mapei, una vez seco. Para una completa y eficiente cobertura son necesarias, al menos, dos manos de Colorite Beton.

| Código | Ud | Descripción | Rendimiento |
|---|---|---|---|
| PIBMCOLORITEB | kg | Pintura acrílica semicubriente, anticarbonatación, 20kg, colores B, Colorite Beton (material) | 0.250 |
| PIBM256110 | kg | Fondo acrílico al agua, 10kg, Malech, ref. 256110 (material) | 0.100 |
| OGEN030 | h | Oficial 1ª pintor (mano de obra) | 0.150 |
| OGEN031 | h | Ayudante pintor (mano de obra) | 0.015 |

## Recursos

**PIBMCOLORITEB** kg Pintura acrílica semicubriente, anticarbonatación, 20kg, colores B, Colorite Beton
Pintura acrílica semicubriente anticarbonatación que uniformiza, para exteriores e interiores, colores B, Colorite Beton de Mapei. CONSUMO: 0,25-0,3 kg/m² (referido a 2 capas de producto) APLICACIÓN: brocha, rodillo, pulverizador mixto de aire o airless

**PIBM256110** kg Fondo acrílico al agua, 10kg, Malech, ref. 256110
Fondo fijador a base de resinas acrílicas micronizadas en dispersión acuosa y de alta penetración, Malech de Mapei ref. 256110. CONSUMO: 0,10-0,15 kg/m². APLICACIÓN: brocha, rodillo o proyección.
