# Revestimiento protector antiácido e impermeabilizante de hormigón con pintura epoxídica bicomponente Mapecoat I 24

- Propiedad del archivo: CONSTRUNARIO
- Formato: FIEBDC-3/2012
- Programa: Construnario Versión 3.51
- Fecha de los precios: 11/11/2021
- Divisa: EUR
- Código: mapei-spain- (07/03/2022)

**UIBMPMAPECOATI24** m2 Revestimiento protector antiácido e impermeabilizante de hormigón con pintura epoxídica bicomponente Mapecoat I 24
Protección de pavimentos, depósitos y conductos de hormigón, destinados al contacto con agentes químicos agresivos, como ácidos, lejías e hidrocarburos con pintado de las superficies de hormigón o revoques cementosos, sanos y compactos, exentos de grietas, mediante aplicación a brocha, rodillo o con pistola airless, a dos manos, de pintura epoxídica bicomponente a base de resinas epoxídicas y pigmentos especiales, con alto poder de cubrición Mapecoat I 24 de Mapei, teniendo características de resistencia química a la acción agresiva que ofrecen ácidos, bases, sales, aceites, hidrocarburos y disolventes según la tabla que se indica en su ficha técnica. Mapecoat I 24 responde a los principios definidos en la EN 1504-9 y a los requisitos mínimos solicitados por la EN 1504-2. Entre capa y capa se tiene que esperar de 6 a 24 horas, en función de las condiciones ambientales. Proteger de la lluvia por al menos 12 horas. Cuando el soporte esté húmedo, utilizar Mapecoat I 24 previa aplicación del imprimador epoxicementoso tricomponente Triblock P de Mapei. Aplicación y preparación del soporte según se especifica en las fichas técnicas de los productos.

| Código | Ud | Descripción | Rendimiento |
|---|---|---|---|
| PIBM5C90015 | kg | Pintura epoxídica bicomponente de altas prestaciones, antiácido, Mapecoat I 24, 15kg, ref.5C90015+5C99915 (material) | 1.000 |
| OGEN030 | h | Oficial 1ª pintor (mano de obra) | 0.100 |
| OGEN031 | h | Ayudante pintor (mano de obra) | 0.010 |

## Recursos

**PIBM5C90015** kg Pintura epoxídica bicomponente de altas prestaciones, antiácido, Mapecoat I 24, 15kg, ref.5C90015+5C99915
Pintura epoxídica bicomponente de altas prestaciones, indicada para el revestimiento antiácido de superficies de hormigón y protección de pavimentos, Mapecoat I 24 de Mapei ref.5C90015+5C99915 CONSUMO: 0,40-0,60 kg/m² por mano. APLICACIÓN: brocha, rodillo o con pistola airless
