# Refuerzo a cortante de vigas de hormigón armado, con los tejidos unidirecc. de fibra de carbono Mapewrap C UNI-AX 300/40 W

- Propiedad del archivo: CONSTRUNARIO
- Formato: FIEBDC-3/2012
- Programa: Construnario Versión 3.51
- Fecha de los precios: 11/11/2021
- Divisa: EUR
- Código: mapei-spain- (07/03/2022)

**UIBMCMAPEWR30040** m2 Refuerzo a cortante de vigas de hormigón armado, con los tejidos unidirecc. de fibra de carbono Mapewrap C UNI-AX 300/40 W
Refuerzo a cortante de vigas de hormigón armado, mediante la colocación, de forma transversal al desarrollo longitudinal de la misma, de los tejidos unidireccionales de fibra de carbono Mapewrap C UNI-AX 300/40 W de Mapei, de 400 mm de ancho y gramaje de 300 g/m2, con módulo de elasticidad en tracción (tejido seco) igual o superior a 245 GPa, resistencia en tracción (tejido seco) igual o superior a 5100 MPa y elongación en rotura (tejido seco) aproximada del 1,95 %, según el siguiente procedimiento: preparación adecuada del soporte, con redondeo de todas las aristas vivas presentes en las vigas con un radio de curvatura de al menos 20 mm, lijado previo de la superficie del hormigón con disco de diamante y aspirado del polvo, aplicación con brocha o rodillo del imprimador epoxídico bicomponente MapeWrap Primer 1 de Mapei; transcurridos unos 30 minutos aplicar con brocha o rodillo una primera capa del adhesivo epoxídico de viscosidad media Mapewrap 31 de unos 0,5 mm de grosor, sobre la capa de adhesivo todavía fresca disponer láminas adyacentes del tejido Mapewrap C UNI-AX 300/40 W, dispuestas como estribos abiertos con la típica forma en U o en envoltura completa, colocando las bandas de tejido de forma ortogonal al eje longitudinal de la viga, ejerciendo una presión constante con cuidado de no hacer pliegues, y aplicar una segunda capa de Mapewrap 31 sobre el tejido y presionarlo fuertemente con la ayuda de un rodillo acanalado, hasta que la cola haya penetrado en su totalidad a través de las fibras del tejido; espolvorear el adhesivo todavía fresco con arena de cuarzo seca Quarzo 1,2 de Mapei. Sistema acreditado por el DIT nº549R/20 emitido por el Instituto de Ciencias de la Construcción Eduardo Torroja. No incluye la regularización de superficie ni el acabado final a determinar por la Dirección Facultativa. Aplicación y preparación del soporte según se especifica en la ficha técnica de los productos.

| Código | Ud | Descripción | Rendimiento |
|---|---|---|---|
| PIBM7324003 | kg | Imprimación epoxídica bicomponente, 2kg, MapeWrap Primer 1, ref. 7324003 (material) | 0.300 |
| PIBM7323005_732350 | kg | Adhesivo epoxi. bicomp. de viscos. media p/impreg., kit 4+1Kg, MapeWrap 31, ref. 7323005+7323505 (material) | 1.100 |
| PIBM73F0604050W | m | Tejido unidirec., fibra carbono, alta resist. 300g/m2, a'=40cm, rollo 50m, MapeWrap C UNI-AX 300/40 W, ref. 73F0604050W (material) | 2.600 |
| PIBM238725 | kg | Arena de cuarzo p/utilizar como carga y/o espolvoreo, p/sistemas epoxídicos, 25kg, Quarzo 1,2, ref. 238725 (material) | 0.160 |
| OGEN003 | h | Oficial 1ª (mano de obra) | 0.650 |
| OGEN006 | h | Peón especialista (mano de obra) | 0.650 |
| MGEN030 | h | Pulidora (maquinaria) | 0.350 |
| MGEN037 | h | Grupo electrógeno 6 KVAs (maquinaria) | 0.350 |

## Recursos

**PIBM7324003** kg Imprimación epoxídica bicomponente, 2kg, MapeWrap Primer 1, ref. 7324003
Imprimación epoxídica bicomponente específica para el sistema MapeWrap, MapeWrap Primer 1 de Mapei, ref.7324003 CONSUMO: 250-300 g/m². APLICACIÓN: brocha o rodillo.

**PIBM7323005_732350** kg Adhesivo epoxi. bicomp. de viscos. media p/impreg., kit 4+1Kg, MapeWrap 31, ref. 7323005+7323505
Adhesivo epoxídico bicomponente de viscosidad media para la impregnación con "sistema en seco" de MapeWrap. MapeWrap 31 de Mapei, ref.7323005+7323505 CONSUMO: en función del tipo de tejido y la altura. APLICACIÓN: brocha o rodillo de pelo corto.

**PIBM73F0604050W** m Tejido unidirec., fibra carbono, alta resist. 300g/m2, a'=40cm, rollo 50m, MapeWrap C UNI-AX 300/40 W, ref. 73F0604050W
Tejido unidireccional de fibra de carbono, de alta resistencia y elevado módulo elástico, gramaje de 300 g/m2 y 40 cm de anchura, en rollo de 50 m, MapeWrap C UNI-AX 300/40 W, de Mapei ref.73F0604050W

**PIBM238725** kg Arena de cuarzo p/utilizar como carga y/o espolvoreo, p/sistemas epoxídicos, 25kg, Quarzo 1,2, ref. 238725
Arena cuarzo p/utilizar como carga y/o espolvoreo p/sistemas epoxídicos, 25kg, Quarzo 1,2, ref.238725
