# Planitop HPC Floor: refuerzo de forjados planos de hormigón armado mediante capa colaborante de bajo espesor

- Propiedad del archivo: CONSTRUNARIO
- Formato: FIEBDC-3/2012
- Programa: Construnario Versión 3.51
- Fecha de los precios: 11/11/2021
- Divisa: EUR
- Código: mapei-spain- (07/03/2022)

**UIBMPLNTPHPCFLRH** m2 Planitop HPC Floor: refuerzo de forjados planos de hormigón armado mediante capa colaborante de bajo espesor
Refuerzo de forjados planos de hormigón armado con capa colaborante de bajo espesor mediante el sistema Planitop HPC Floor de Mapei. Ejecución de una capa colaborante mediante vertido de mortero cementoso de elevadísima fluidez y prestaciones mecánicas (después de 28 días: resistencia a compresión de 130 MPa, resistencia a tracción de 8,5MPa y módulo de elasticidad a compresión 38 GPa), con retracción compensada, fibrorreforzado y con elevada ductilidad, a base de cementos de alta resistencia, áridos seleccionados, aditivos especiales y fibras rígidas de acero Planitop HPC Floor de Mapei, sobre soporte sólido y resistente, adecuadamente preparado para tener una acentuada rugosidad superficial de al menos 5 mm. Planitop HPC Floor cumple los requisitos mínimos exigidos por la norma UNE-EN 1504-3 para morteros estructurales de clase R4 y los requisitos mínimos de la EN 1504-6. Aplicado en un espesor de 25 mm (espesores admisibles de 1 a 4 cm) sin ayuda de malla electrosoldada. Incluye conexiones perimetrales a base de barras de conexión de barras corrugadas de armadura de acero B450C fijadas al muro perimetral o a las vigas de borde, mediante anclaje químico a base de resina de viniléster híbrida sin estireno Mapefix VE SF de Mapei, dispuestas paralelamente a las viguetas y ancladas dentro de los orificios previamente realizados y limpios. Consolidación previa del trasdós de la capa existente, con imprimador acrílico en dispersión acuosa Primer 3296 de Mapei, diluido con agua en una proporción de 1:1. El sistema Planitop HPC Floor está avalado por el Documento de Adecuación al Uso (DAU) nº: 20/118 A, emitido por el ITeC. Aplicación y preparación del soporte (no incluida) según se especifica en las fichas técnicas de los productos.

| Código | Ud | Descripción | Rendimiento |
|---|---|---|---|
| PIBM253110 | kg | Imprimador acrílico en dispersión acuosa, consolidante y antipolvo, 10kg, Primer 3296, ref. 253110 (material) | 0.300 |
| PIBM2234325 | kg | Mortero cementoso p/refuerzo del trasdós de forjados, 25kg, Planitop HPC Floor, ref. 2234325 (material) | 52.500 |
| PIBM1960091ES | u | Fijación química para cargas estructurales, 12ud x 300ml, Mapefix VE SF, ref. 1960091ES (material) | 0.150 |
| PIBMB450C | kg | Ferralla elaborada en taller industrial c/acero en barras corrugadas, UNE-EN 10080 B 450 C, varios diámetros (material) | 0.500 |
| OGEN003 | h | Oficial 1ª (mano de obra) | 0.500 |
| OGEN006 | h | Peón especialista (mano de obra) | 0.500 |
| MGEN013 | h | Taladradora mecánica (maquinaria) | 0.030 |

## Recursos

**PIBM253110** kg Imprimador acrílico en dispersión acuosa, consolidante y antipolvo, 10kg, Primer 3296, ref. 253110
Imprimador acrílico en dispersión acuosa, de fuerte penetración, consolidante y antipolvo, para recrecidos. Primer 3296 de Mapei ref.253110 CONSUMO: 0,1-0,5 kg/m². APLICACIÓN: brocha, rodillo o regadera.

**PIBM2234325** kg Mortero cementoso p/refuerzo del trasdós de forjados, 25kg, Planitop HPC Floor, ref. 2234325
Mortero cementoso de elevadísima fluidez y altísimas prestaciones mecánicas, de retracción compensada, fibrorreforzado y con elevada ductilidad, para el refuerzo del trasdós de forjados. Planitop HPC Floor de Mapei ref.2234325 CONSUMO: aprox. 21 kg/m² por cm de espesor. APLICACIÓN: mediante vertido.

**PIBM1960091ES** u Fijación química para cargas estructurales, 12ud x 300ml, Mapefix VE SF, ref. 1960091ES
Fijación química para cargas estructurales y barras de refuerzo a base de resina de viniléster híbrida sin estireno. Certificado para barras roscadas, hierros de anclaje y cargas sísmicas C1. Mapefix VE SF de Mapei ref.1960091ES COLOR: gris. CONSUMO: en función del volumen a rellenar. APLICACIÓN: pistola.

**PIBMB450C** kg Ferralla elaborada en taller industrial c/acero en barras corrugadas, UNE-EN 10080 B 450 C, varios diámetros
Ferralla elaborada en taller industrial con acero en barras corrugadas, UNE-EN 10080 B 450 C, de varios diámetros.
