# Refuerzo de albañilería mediante revoques armados con sistema Mapenet EM (Intonaca & Rinforza)

- Propiedad del archivo: CONSTRUNARIO
- Formato: FIEBDC-3/2012
- Programa: Construnario Versión 3.51
- Fecha de los precios: 11/11/2021
- Divisa: EUR
- Código: mapei-spain- (07/03/2022)

**UIBMI-RMPENETEM30** m2 Refuerzo de albañilería mediante revoques armados con sistema Mapenet EM (Intonaca & Rinforza)
Realización de revoque armado y transpirable, para el refuerzo estructural de muros de piedra, ladrillos o mixtos, mecánicamente débiles, con mortero a base de cal hidráulica natural, de elevadas prestaciones mecánicas, con una porosidad en fresco del 16% (EN 1015-7), conforme a las normas europeas EN 998-1 (GP-CS IV, mortero para revocos interiores y exteriores), EN 998-2 (G-M15, mortero de albañilería) y sello GEV EMICODE EC1 R PLUS de muy baja emisión de COV, Mapewall Intonaca & Rinforza de Mapei. Reforzado con malla especial de fibra de vidrio pre-impregnada resistente a los álcalis Mapenet EM 30 de Mapei, embebida y centrada entre 2 capas de 20 mm de espesor del mortero, garantizando una superposición longitudinal de las piezas de malla consecutivas de unos 15 cm, y anclada al soporte con conectores de fibra de vidrio resistentes a los álcalis en forma de "L" Mapenet EM Connector de Mapei fijados mediante anclaje químico de viniléster exento de estireno, Mapefix VE SF de Mapei, a razón de aprox. 4 ud/m².

| Código | Ud | Descripción | Rendimiento |
|---|---|---|---|
| PIBM1884625 | kg | Mortero p/revoques transpirables, 25kg, MapeWall Intonaca & Rinforza, ref. 1884625 (material) | 64.000 |
| PIBM7325425 | m | Malla fibra de vidrio, resistente álcalis, 25m, Mapenet EM 30 ref. 7325425 (material) | 1.050 |
| PIBM73U1201099 | u | Conector en L, fibra vidrio resistente álcalis y resina, caja 100ud., Mapenet EM Connector ref. 73U1201099 (material) | 4.000 |
| PIBM1960091ES | u | Fijación química para cargas estructurales, 12ud x 300ml, Mapefix VE SF, ref. 1960091ES (material) | 0.400 |
| OGEN003 | h | Oficial 1ª (mano de obra) | 0.400 |
| OGEN006 | h | Peón especialista (mano de obra) | 0.400 |
| MGEN013 | h | Taladradora mecánica (maquinaria) | 0.030 |

## Recursos

**PIBM1884625** kg Mortero p/revoques transpirables, 25kg, MapeWall Intonaca & Rinforza, ref. 1884625
Mortero para revoques transpirables y de albañilería, de elevadas prestaciones mecánicas, a base de cal hidráulica natural, con bajísima emisión de VOC, para la realización de revoques estructurales incluso armados y juntas en mamposterías y fábricas. MapeWall Intonaca & Rinforza de Mapei ref. 1884625. CONSUMO: aprox. 16 kg/m2 (por cm de espesor). APLICACIÓN: con paleta o proyección con máquina de mezcla continua.

**PIBM7325425** m Malla fibra de vidrio, resistente álcalis, 25m, Mapenet EM 30 ref. 7325425
Malla de fibra de vidrio, resistentes a los álcalis (A.R.) y pre-impregnadas (FRP), para la realización de revoques "armados" estructurales, sobre estructuras de hormigón armado y albañilería. Mapenet EM 30 de Mapei ref.7325425

**PIBM73U1201099** u Conector en L, fibra vidrio resistente álcalis y resina, caja 100ud., Mapenet EM Connector ref. 73U1201099
Conectores en "L" de fibra de vidrio resistente a los álcalis y resina termoendurecible de tipo viniléster-epoxídica, para la fijación sólida de mallas MAPENET EM, para la realización de "revoques armados" estructurales. El material está disponible en cajas de 100 ud cada una y con diferentes longitudes (20, 50, 70 cm). Mapenet EM Connector de Mapei ref.73U1201099.

**PIBM1960091ES** u Fijación química para cargas estructurales, 12ud x 300ml, Mapefix VE SF, ref. 1960091ES
Fijación química para cargas estructurales y barras de refuerzo a base de resina de viniléster híbrida sin estireno. Certificado para barras roscadas, hierros de anclaje y cargas sísmicas C1. Mapefix VE SF de Mapei ref.1960091ES COLOR: gris. CONSUMO: en función del volumen a rellenar. APLICACIÓN: pistola.
