# Cosido de albañilería mediante barras de fibra de carbono Maperod C

- Propiedad del archivo: CONSTRUNARIO
- Formato: FIEBDC-3/2012
- Programa: Construnario Versión 3.51
- Fecha de los precios: 11/11/2021
- Divisa: EUR
- Código: mapei-spain- (07/03/2022)

**UIBMMAPERODCVESF** m Cosido de albañilería mediante barras de fibra de carbono Maperod C
Cosido de albañilería mediante barras pultrusas de fibra de carbono, preimpregnadas con resina epoxídica, de diámetro nominal 9,7 mm, con un módulo elástico de 155 GPa y resistencia a tracción de 2000 N/mm2, Maperod C de Mapei, insertándolas en perforaciones realizadas con taladro mecánico (eliminar el polvo y las partículas incoherentes del interior del agujero mediante aire comprimido), tratadas con el imprimador epoxídico MapeWrap Primer 1 de Mapei y rellenadas con fijación química a base de una mezcla de resinas de viniléster sin estireno Mapefix VE SF de Mapei, certificada según las normativas Europeas ETA opción 1 (fijación en hormigón en zona traccionada y comprimida), ETA rebar (fijación de armadura adicional), ETA seismic performance C1 (fijación en zona sísmica), así como en la de resistencia al fuego; introducir en el agujero las barras de fibra de carbono mediante un movimiento rotatorio para evacuar el aire contenido, hasta que sobresalga la resina en exceso por el agujero mismo.

| Código | Ud | Descripción | Rendimiento |
|---|---|---|---|
| PIBM7324003 | kg | Imprimación epoxídica bicomponente, 2kg, MapeWrap Primer 1, ref. 7324003 (material) | 0.090 |
| PIBM1960091ES | u | Fijación química para cargas estructurales, 12ud x 300ml, Mapefix VE SF, ref. 1960091ES (material) | 0.500 |
| PIBM73W2030420 | m | Barra fibra carbono impreg. c/resina epoxídica, L'=2m, DN'=9,7mm, Maperod C, ref. 73W2030420 (material) | 1.000 |
| OGEN003 | h | Oficial 1ª (mano de obra) | 0.200 |
| OGEN006 | h | Peón especialista (mano de obra) | 0.200 |
| MGEN013 | h | Taladradora mecánica (maquinaria) | 0.030 |

## Recursos

**PIBM7324003** kg Imprimación epoxídica bicomponente, 2kg, MapeWrap Primer 1, ref. 7324003
Imprimación epoxídica bicomponente específica para el sistema MapeWrap, MapeWrap Primer 1 de Mapei, ref.7324003 CONSUMO: 250-300 g/m². APLICACIÓN: brocha o rodillo.

**PIBM1960091ES** u Fijación química para cargas estructurales, 12ud x 300ml, Mapefix VE SF, ref. 1960091ES
Fijación química para cargas estructurales y barras de refuerzo a base de resina de viniléster híbrida sin estireno. Certificado para barras roscadas, hierros de anclaje y cargas sísmicas C1. Mapefix VE SF de Mapei ref.1960091ES COLOR: gris. CONSUMO: en función del volumen a rellenar. APLICACIÓN: pistola.

**PIBM73W2030420** m Barra fibra carbono impreg. c/resina epoxídica, L'=2m, DN'=9,7mm, Maperod C, ref. 73W2030420
Barra pultrusa de fibra de carbono, preimpregnadas con resina epoxídica, (módulo elástico 155.000 N/mm2), de 2 m de longitud y un diámetro nominal de 9,7 mm, para el refuerzo estructural de elementos de hormigón y albañilería dañada, Maperod C de Mapei ref.73W2030420
