# Planitop HPC Floor: refuerzo de forjados planos de madera con capa colaborante de bajo espesor

- Propiedad del archivo: CONSTRUNARIO
- Formato: FIEBDC-3/2012
- Programa: Construnario Versión 3.51
- Fecha de los precios: 11/11/2021
- Divisa: EUR
- Código: mapei-spain- (07/03/2022)

**UIBMPLNTPHPCFLRM** m2 Planitop HPC Floor: refuerzo de forjados planos de madera con capa colaborante de bajo espesor
Refuerzo de forjados planos de madera con capa colaborante de bajo espesor mediante el sistema Planitop HPC Floor de Mapei, en un espesor de 20 mm (espesores admisibles de 1 a 4 cm) sin armadura, mediante la ejecución de una capa colaborante por vertido de mortero cementoso de elevadísima fluidez y altísimas prestaciones mecánicas (después de 28 días, resistencia a compresión'= 130 Mpa, resistencia a tracción'= 8,5 Mpa y módulo de elasticidad a compresión'= 38 GPa), con retracción compensada, fibrorreforzado y con elevada ductilidad, Planitop HPC Floor de Mapei, conforme a la norma EN 1504-3 para morteros estructurales de clase R4 y los requisitos mínimos de la EN 1504-6; sobre superficie preparada retirando los pavimentos existentes así como todos los materiales no cohesionados y colocando sobre la superficie una lámina de polietileno. Previamente al vertido, insertar en seco a lo largo de las vigas de madera los conectores metálicos Mapei Steel Dry AISI 304, de 10 mm de diámetro, y doblar la parte que sobresale de las barras a 90 grados de forma que queden insertadas en el vertido de mortero fibrorreforzado. Incluye conexiones perimetrales a base de barras de conexión de barras corrugadas de armadura de acero B450C fijadas al muro perimetral o a las vigas de borde, mediante anclaje químico a base de resina de viniléster híbrida sin estireno Mapefix VE SF de Mapei, dispuestas paralelamente a las viguetas y ancladas dentro de los orificios previamente realizados y limpios.

| Código | Ud | Descripción | Rendimiento |
|---|---|---|---|
| PIBMGEN1 | u | Film de polietileno de 0,05 mm de espesor y 46 g/m² de masa superficial (material) | 1.154 |
| PIBM73P1002550 | u | Barras helicoidales, acero inoxidable AISI 304 Mapei Steel Dry 304, d.10mm, long. 250mm, ref. 73P1002550 (material) | 5.000 |
| PIBM2234325 | kg | Mortero cementoso p/refuerzo del trasdós de forjados, 25kg, Planitop HPC Floor, ref. 2234325 (material) | 42.000 |
| PIBM1960091ES | u | Fijación química para cargas estructurales, 12ud x 300ml, Mapefix VE SF, ref. 1960091ES (material) | 0.150 |
| PIBMB450C | kg | Ferralla elaborada en taller industrial c/acero en barras corrugadas, UNE-EN 10080 B 450 C, varios diámetros (material) | 0.500 |
| OGEN003 | h | Oficial 1ª (mano de obra) | 0.500 |
| OGEN006 | h | Peón especialista (mano de obra) | 0.500 |
| MGEN013 | h | Taladradora mecánica (maquinaria) | 0.060 |

## Recursos

**PIBM73P1002550** u Barras helicoidales, acero inoxidable AISI 304 Mapei Steel Dry 304, d.10mm, long. 250mm, ref. 73P1002550
Barra helicoidal de acero inoxidable AISI 304 de alta resistencia, de aplicación en seco mediante mandril especial, para el cosido de muros de fábrica y la conexión de forjados mixtos madera-hormigón, Mapei Steel Dry 304 de Mapei. Ref. 73P1002550

**PIBM2234325** kg Mortero cementoso p/refuerzo del trasdós de forjados, 25kg, Planitop HPC Floor, ref. 2234325
Mortero cementoso de elevadísima fluidez y altísimas prestaciones mecánicas, de retracción compensada, fibrorreforzado y con elevada ductilidad, para el refuerzo del trasdós de forjados. Planitop HPC Floor de Mapei ref.2234325 CONSUMO: aprox. 21 kg/m² por cm de espesor. APLICACIÓN: mediante vertido.

**PIBM1960091ES** u Fijación química para cargas estructurales, 12ud x 300ml, Mapefix VE SF, ref. 1960091ES
Fijación química para cargas estructurales y barras de refuerzo a base de resina de viniléster híbrida sin estireno. Certificado para barras roscadas, hierros de anclaje y cargas sísmicas C1. Mapefix VE SF de Mapei ref.1960091ES COLOR: gris. CONSUMO: en función del volumen a rellenar. APLICACIÓN: pistola.

**PIBMB450C** kg Ferralla elaborada en taller industrial c/acero en barras corrugadas, UNE-EN 10080 B 450 C, varios diámetros
Ferralla elaborada en taller industrial con acero en barras corrugadas, UNE-EN 10080 B 450 C, de varios diámetros.
