# Enlucido protector e impermeabilizante con Mapelastic Smart

- Propiedad del archivo: CONSTRUNARIO
- Formato: FIEBDC-3/2012
- Programa: Construnario Versión 3.51
- Fecha de los precios: 11/11/2021
- Divisa: EUR
- Código: mapei-spain- (07/03/2022)

**UIBMENMPELASTICS** m2 Enlucido protector e impermeabilizante con Mapelastic Smart
Enlucido impermeable y protector del hormigón realizado mediante la extensión de dos capas a brocha, rodillo o por proyección con máquina revocadora dotada de pulverizador para enlucidos, de mortero bicomponente de elevada elasticidad (120% según la DIN 53504, expresada como alargamiento tras 28 días a +20ºC y 50% de H.R.) y con crack-bridging superior a 2 mm, de base cementosa, áridos seleccionados de granulometría fina, fibras sintéticas y resinas especiales en dispersión acuosa, con un espesor final no inferior a 2 mm, Mapelastic Smart de Mapei, conforme a los requisitos establecidos por la norma EN 1504-9 y la norma EN 1504-2 como revestimiento (C) según los principios IP, MC e IR para la protección del hormigón, clasificado CMO1P conforme a la norma EN 14891 y con bajísima emision de COV (sello EMICODE EC1 R Plus). El producto impermeabilizante podrá acabarse con fratás de esponja, en un enlucido a cero.

| Código | Ud | Descripción | Rendimiento |
|---|---|---|---|
| PIBM167720_168710 | kg | Mortero cementoso bicomp., 30kg, Mapelastic Smart, ref. 167720+168710 (material) | 3.200 |
| OGEN003 | h | Oficial 1ª (mano de obra) | 0.150 |
| OGEN006 | h | Peón especialista (mano de obra) | 0.150 |

## Recursos

**PIBM167720_168710** kg Mortero cementoso bicomp., 30kg, Mapelastic Smart, ref. 167720+168710
Mortero cementoso bicomponente de elevada elasticidad, para aplicar a brocha o rodillo, para la impermeabilización de superficies de hormigón como cimientos, muros bajo tierra, balcones, terrazas, baños y piscinas y la protección contra los agentes agresivos, Mapelastic Smart de Mapei ref.167720+168710
