# Reparación de fisuras en soleras de hormigón, de e<1 mm con Epojet LV

- Propiedad del archivo: CONSTRUNARIO
- Formato: FIEBDC-3/2012
- Programa: Construnario Versión 3.51
- Fecha de los precios: 11/11/2021
- Divisa: EUR
- Código: mapei-spain- (07/03/2022)

**UIBMEPOJETLVFISH** m Reparación de fisuras en soleras de hormigón, de e<1 mm con Epojet LV
Reparación de fisuras en soleras de hormigón, de anchura inferior a 1 mm, mediante vertido de la adhesivo epoxídico bicomponente de bajísima viscosidad, exento de disolventes, con una resistencia a la tracción de 50 N/mm2 ( según EN ISO 527), Epojet LV de Mapei, conforme a los principios definidos en la norma EN 1504-9 y los requisitos mínimos definidos en la norma EN 1504-5. Proceder a la ampliación en forma de V de las fisuras para facilitar la sucesiva colada de resina, eliminar el polvo de las fisuras con aire comprimido y realizar el vertido. Espolvoreado eventual con arena de cuarzo seca tipo Quarzo 1,2 de Mapei, sobre Epojet LV fresco, en el caso en que se tenga que proceder a la colocación, mediante adhesivos, de pavimentos o se tuviera que aplicar morteros niveladores de base cementosa. Aspiración de la arena no anclada en la resina. Ajustar el rendimiento a las características específicas de las fisuras, a razón de 1,1 kg/l de cavidad a rellenar. Aplicación y preparación del soporte según se especifica en la ficha técnica de los productos.

| Código | Ud | Descripción | Rendimiento |
|---|---|---|---|
| PIBM238725 | kg | Arena de cuarzo p/utilizar como carga y/o espolvoreo, p/sistemas epoxídicos, 25kg, Quarzo 1,2, ref. 238725 (material) | 0.010 |
| PIBM157503_157703 | kg | Resina epoxídica bicomponente superfluida, kit 2,5kg, Epojet LV, ref. 157503+157703 (material) | 1.100 |
| OGEN003 | h | Oficial 1ª (mano de obra) | 0.300 |
| OGEN006 | h | Peón especialista (mano de obra) | 0.250 |

## Recursos

**PIBM238725** kg Arena de cuarzo p/utilizar como carga y/o espolvoreo, p/sistemas epoxídicos, 25kg, Quarzo 1,2, ref. 238725
Arena cuarzo p/utilizar como carga y/o espolvoreo p/sistemas epoxídicos, 25kg, Quarzo 1,2, ref.238725

**PIBM157503_157703** kg Resina epoxídica bicomponente superfluida, kit 2,5kg, Epojet LV, ref. 157503+157703
Resina epoxídica bicomponente, superfluida, para inyecciones o vertido, Epojet LV de Mapei, ref.157503+157703 CONSUMO: sellado de fisuras: 1,1 kg/l de cavidad a rellenar. APLICACIÓN: inyección por gravedad o mediante colada.
