# Reparación y fijación rápida con mortero fluido de retracción controlada Mapegrout SV

- Propiedad del archivo: CONSTRUNARIO
- Formato: FIEBDC-3/2012
- Programa: Construnario Versión 3.51
- Fecha de los precios: 11/11/2021
- Divisa: EUR
- Código: mapei-spain- (07/03/2022)

**UIBMMAPEGROUTSVM** m2 Reparación y fijación rápida con mortero fluido de retracción controlada Mapegrout SV
Fijación de elementos de hormigón (tapas de registro, pozos de inspección, etc.) y reparación localizada de pavimentos de hormigón, obras aeroportuarias y carreteras mediante vertido, en un espacio oportunamente predispuesto y preparado o en un encofrado estanco, de un mortero rápido, de consistencia fluida o muy fluida, de retracción controlada, a base de cementos de alta resistencia, áridos seleccionados y aditivos especiales, Mapegrout SV de Mapei, conforme a los requisitos de la norma EN 1504-9 y a los requisitos mínimos requeridos por la norma EN 1504-3 para morteros de clase R4, con un módulo elástico a compresión de 25 GPa (a los 28 días). El mortero puede ser utilizado puro cuando los espesores a realizar no sean superiores a 5 cm. Para reparaciones con un espesor superior a 5 cm se debe añadir al mortero un 40% de Gravilla 6-10. El vertido deberá efectuarse tras haber saturado el soporte con agua (soporte saturado, con la superficie seca) y deberá contrastarse correctamente con una armadura metálica insertada aproximadamente a la mitad del espesor y unida con las viejas armaduras existentes (armadura no incluida). Rendimiento calculado con un espesor medio de 50 mm. Aplicación y preparación del soporte según se especifica en las fichas técnicas de los productos.

| Código | Ud | Descripción | Rendimiento |
|---|---|---|---|
| PIBM265625 | kg | Mortero de retracción controlada, 25kg, color negro, Mapegrout SV, ref. 265625 (material) | 100.000 |
| OGEN003 | h | Oficial 1ª (mano de obra) | 0.300 |
| OGEN006 | h | Peón especialista (mano de obra) | 0.300 |

## Recursos

**PIBM265625** kg Mortero de retracción controlada, 25kg, color negro, Mapegrout SV, ref. 265625
Mortero fluido de retracción controlada de fraguado y endurecimiento rápidos, para la reparación del hormigón y la fijación de sumideros, tapas de registro en carreteras y mobiliario urbano, Mapegrout SV de Mapei, ref.265625 COLORES: disponible en gris y negro. CONSUMO: empleado puro: 20 kg/m² por cm de espesor; empleado en mezcla con el 40% de gravilla: 14,5 kg/m² por cm de espesor (5,7 kg/m² de GRAVILLA 6-10). APLICACIÓN: mediante vertido en encofrado.
