# Restauración de muros de albañilería mediante el retacado y rellenado de juntas de mortero con Mape-Antique Allettamento

- Propiedad del archivo: CONSTRUNARIO
- Formato: FIEBDC-3/2012
- Programa: Construnario Versión 3.51
- Fecha de los precios: 11/11/2021
- Divisa: EUR
- Código: mapei-spain- (07/03/2022)

**UIBMJMAALLETTAME** m2 Restauración de muros de albañilería mediante el retacado y rellenado de juntas de mortero con Mape-Antique Allettamento
Rejuntado de muros de carga de piedra, ladrillo, toba o mixtos, incluso de valor histórico y artístico mediante aplicación con paleta de mortero de albañilería premezclado en polvo, resistente a las sales, libre de cemento, Mape-Antique Allettamento de Mapei, compuesto de cal hidráulica natural y Eco-Puzolana, arenas naturales, aditivos especiales y microfibras, con una resistencia a los sulfatos (ASTM C 1012 mod.) inferior al 0,02% y adherencia al soporte igual o superior a 0,5 N/mm2 -Modo de rotura (FP) '= B- (según la norma EN 1015-12), clasificado G-M5 en base a la norma EN 998-2. Preparar el soporte, mediante el vaciado de las juntas de mortero, de manera manual o con medios mecánicos, hasta obtener un soporte saneado y compacto, sin partes sueltas ni friables, polvo y moho, y sin afectar a la integridad del muro. Realizar a continuación el lavado con agua a baja presión del muro, con el fin de eliminar eventuales eflorescencias y sales solubles presentes en la superficie. Proceder a la saturación con agua del soporte, con el fin de impedir que éste pueda sustraer agua al mortero, perjudicando así las prestaciones finales. Eliminar el posible exceso de agua con aire comprimido. Extender Mape-Antique Allettamento en varias capas, en función de la profundidad y de la anchura de las juntas a rellenar, ejerciendo una ligera presión para facilitar la adherencia al soporte. Retirar el exceso de mortero inmediatamente después de la aplicación, también de los elementos constructivos del muro. En el caso de muros de albañilería “cara vista”, realizar el lavado de las juntas de mortero con una esponja humedecida. (Rendimiento calculado para un espesor y anchura teórica media de juntas de 10 mm; ajustar a las características específicas del soporte y la geometría de las juntas). Aplicación y preparación del soporte según se especifica en la ficha técnica del producto.

| Código | Ud | Descripción | Rendimiento |
|---|---|---|---|
| PIBM2AL345025 | kg | Mortero albañilería resistente sales, 25kg, Mape-Antique Allettamento, ref. 2AL345025 (color tufo) (material) | 2.475 |
| OGEN003 | h | Oficial 1ª (mano de obra) | 0.265 |
| OGEN006 | h | Peón especialista (mano de obra) | 0.132 |

## Recursos

**PIBM2AL345025** kg Mortero albañilería resistente sales, 25kg, Mape-Antique Allettamento, ref. 2AL345025 (color tufo)
Mortero de albañilería resistente a las sales, a base de cal hidráulica natural y Eco-Puzolana, para el retacado de juntas y para recibir ladrillo, piedra o tufo en muros de albañilería "cara vista". Mape-Antique Allettamento de Mapei, ref.2AL345025(color tufo) COLORES DISPONIBLES: tufo, marfil, crema, tórtora, gris, rosa y barro. CONSUMO: 16,5 kg/m² (por cm de espesor). APLICACIÓN: a paleta.
