# Consolidación superficial de soportes mecánicamente débiles y pulverulentos con Primer 3296

- Propiedad del archivo: CONSTRUNARIO
- Formato: FIEBDC-3/2012
- Programa: Construnario Versión 3.51
- Fecha de los precios: 11/11/2021
- Divisa: EUR
- Código: mapei-spain- (07/03/2022)

**UIBMCNPRIMER3296** m2 Consolidación superficial de soportes mecánicamente débiles y pulverulentos con Primer 3296
Consolidación superficial de soportes mecánicamente débiles y pulverulentos (revoques cementosos, toba, piedra arenisca, muros de ladrillo macizo, y morteros de albañilería de cal y cemento ), mediante aplicación a rodillo, a brocha o mediante pulverización de imprimador a base de polímeros acrílicos en dispersión acuosa, inodoro y no irritante, Primer 3296 de Mapei, con un residuo sólido del 15 % y densidad 1,01 g/cm3. Por lo general, para una completa saturación, son suficientes 2-3 manos. Consumo en función de la absorción y de la porosidad de la superficie a tratar (En general varía entre 0,1 y 0,5 kg/m²).

| Código | Ud | Descripción | Rendimiento |
|---|---|---|---|
| PIBM253110 | kg | Imprimador acrílico en dispersión acuosa, consolidante y antipolvo, 10kg, Primer 3296, ref. 253110 (material) | 0.300 |
| OGEN030 | h | Oficial 1ª pintor (mano de obra) | 0.150 |
| OGEN031 | h | Ayudante pintor (mano de obra) | 0.100 |

## Recursos

**PIBM253110** kg Imprimador acrílico en dispersión acuosa, consolidante y antipolvo, 10kg, Primer 3296, ref. 253110
Imprimador acrílico en dispersión acuosa, de fuerte penetración, consolidante y antipolvo, para recrecidos. Primer 3296 de Mapei ref.253110 CONSUMO: 0,1-0,5 kg/m². APLICACIÓN: brocha, rodillo o regadera.
