# Consolidación superficial de soportes mecánicamente débiles y poco cohesionados con Consolidante 8020

- Propiedad del archivo: CONSTRUNARIO
- Formato: FIEBDC-3/2012
- Programa: Construnario Versión 3.51
- Fecha de los precios: 11/11/2021
- Divisa: EUR
- Código: mapei-spain- (07/03/2022)

**UIBMCNSLDNTE8020** m2 Consolidación superficial de soportes mecánicamente débiles y poco cohesionados con Consolidante 8020
Consolidación de soporte de materiales lapídeos, ladrillos, revoques y morteros débiles y poco cohesivos de diversa naturaleza y estratos pictóricos a base de cal, para mejorar las características mecánicas superficiales, en interiores y exteriores, mediante aplicación de producto líquido, listo para su uso, a base de copolímeros vinil-versáticos en mezcla hidroalcohólica, de tipo reversible, caracterizado por un elevado poder de penetración en los soportes porosos y de una excelente resistencia a los álcalis y a los rayos ultravioleta, con una densidad de 0,81 g/cm3 y un residuo sólido del 3%, Consolidante 8020 de Mapei, aplicado previa adecuada preparación del soporte, continuadas veces, fresco sobre fresco, en función del tipo de soporte y de la profundidad que se desea obtener, a brocha, a rodillo o pulverizado con irrigador de tipo manual a baja presión (Rendimiento: 0,1-1 kg/m2, en función del tipo de soporte y de la profundidad a consolidar).

| Código | Ud | Descripción | Rendimiento |
|---|---|---|---|
| PIBM248110 | kg | Consolidante con disolvente, reversible, bidón metál. 10kg, Consolidante 8020, ref. 248110 (material) | 0.600 |
| OGEN030 | h | Oficial 1ª pintor (mano de obra) | 0.150 |
| OGEN031 | h | Ayudante pintor (mano de obra) | 0.015 |

## Recursos

**PIBM248110** kg Consolidante con disolvente, reversible, bidón metál. 10kg, Consolidante 8020, ref. 248110
Consolidante con disolvente, de tipo reversible, para la restauración de soportes de piedra porosos, revoques de cal y frescos, Consolidante 8020 de Mapei ref.248110 CONSUMO: 0,1-1 kg/m² en función del tipo de soporte y de la profundidad a consolidar. APLICACIÓN: brocha, a rodillo o pulverizado con irrigador de tipo manual a baja presión.
