# Consolidación mediante inyección de lechadas superfluidas con Mape-Antique I

- Propiedad del archivo: CONSTRUNARIO
- Formato: FIEBDC-3/2012
- Programa: Construnario Versión 3.51
- Fecha de los precios: 11/11/2021
- Divisa: EUR
- Código: mapei-spain- (07/03/2022)

**UIBMINYMAIMAALLE** m2 Consolidación mediante inyección de lechadas superfluidas con Mape-Antique I
Consolidación de cimientos, pilastras, bóvedas y arcos, mampostería en seco, albañilería sometida a humedades de remonte capilar y sales solubles, albañilería en general, de piedra, ladrillo, tufo o mixta, donde existan fisuras, huecos y cavidades internas, incluso de grandes dimensiones, a efectuar a cualquier altura mediante inyección de lechada superfluida, volumétricamente estable, confeccionada con ligante hidráulico con cargas, resistente a las sales, exenta de cemento, compuesta por cal y Eco-Puzolana, arenas naturales ultrafinas y aditivos especiales, Mape-Antique I de Mapei . Efectuar, con un taladro de rotación, perforaciones de 20-40 mm de diámetro y de una profundidad aproximada de 2/3 del espesor del muro, preferentemente en los vértices de una retícula de malla de 50x50 cm. Cuando el espesor del muro sea superior a 60 cm, es preferible efectuar las perforaciones en ambos lados. Posicionamiento de los tubos de inyección utilizando mortero de albañilería resistente a las sales, exento de cemento, a base de cal hidráulica natural y Eco-Puzolana, arenas naturales, aditivos especiales y microfibras, con una adherencia al soporte igual o superior a 0,5 N/mm2 (según EN 1015-12), clase M5 y de designación G (según EN 998-2), Mape-Antique Allettamento de Mapei. Rellenar y sellar todas las eventuales fisuras y discontinuidades presentes en el paramento, que pudieran facilitar la fuga de la lechada, con Mape-Antique Allettamento. Saturación de las cavidades internas de la mampostería con agua, inyectándola a través de los tubos de inyección predispuestos (esta operación debe realizarse, al menos, 24 horas antes de efectuar las inyecciones de consolidación). Preparación de la lechada de inyección: mezclar un saco aglomerante hidráulico con cargas, resistente a las sales, exento de cemento a base de cal y eco-puzolana, arenas naturales ultrafinas y aditivos especiales, con una fluidez de la mezcla inferior a 30 s ( inicial y después de 60 min., según EN 445) Mape-Antique I de Mapei, con aproximadamente un 40% de agua (consumo teórico de aplicación de Mape-Antique I: 1,40 kg/dm3 de cavidad a rellenar) . La mezcla obtenida permanece trabajable durante unos 30 minutos. Inyección de la lechada a través de los tubos o inyectores previamente fijados, empleando bombas mecánicas manuales o electrónicas, a una presión no superior a 1 atm en la boquilla. Eliminación de los tubos de inyección y rejuntado de los agujeros con Mape-Antique Allettamento. (Ajustar el rendimiento a las características específicas del muro o elemento a consolidar) Aplicación y preparación del soporte según se especifica en las fichas técnicas de los productos.

| Código | Ud | Descripción | Rendimiento |
|---|---|---|---|
| PIBM2AL345025 | kg | Mortero albañilería resistente sales, 25kg, Mape-Antique Allettamento, ref. 2AL345025 (color tufo) (material) | 0.100 |
| PIBM181120 | kg | Aglomerante hidráulico base cal y Eco-Puzolana, fluido, resistente sales, 20kg, Mape-Antique I, ref. 181120 (material) | 2.180 |
| OGEN003 | h | Oficial 1ª (mano de obra) | 0.400 |
| OGEN006 | h | Peón especialista (mano de obra) | 0.400 |
| MGEN013 | h | Taladradora mecánica (maquinaria) | 0.030 |
| MGEN035 | h | Equipo de inyección de lechada (maquinaria) | 0.120 |

## Recursos

**PIBM2AL345025** kg Mortero albañilería resistente sales, 25kg, Mape-Antique Allettamento, ref. 2AL345025 (color tufo)
Mortero de albañilería resistente a las sales, a base de cal hidráulica natural y Eco-Puzolana, para el retacado de juntas y para recibir ladrillo, piedra o tufo en muros de albañilería "cara vista". Mape-Antique Allettamento de Mapei, ref.2AL345025(color tufo) COLORES DISPONIBLES: tufo, marfil, crema, tórtora, gris, rosa y barro. CONSUMO: 16,5 kg/m² (por cm de espesor). APLICACIÓN: a paleta.

**PIBM181120** kg Aglomerante hidráulico base cal y Eco-Puzolana, fluido, resistente sales, 20kg, Mape-Antique I, ref. 181120
Aglomerante hidráulico filerizado, superfluido y resistente a las sales a base de cal y Eco-Puzolana para la consolidación mediante inyección, de estructuras de piedra, ladrillo y tufo, Mape-Antique I de Mapei ref.181120 CONSUMO: aprox. 1,40 kg/dm³ (de cavidad a rellenar). APLICACIÓN: inyección o por colada.
