# Revoque transpirable con Mape-Antique Intonaco NHL

- Propiedad del archivo: CONSTRUNARIO
- Formato: FIEBDC-3/2012
- Programa: Construnario Versión 3.51
- Fecha de los precios: 11/11/2021
- Divisa: EUR
- Código: mapei-spain- (07/03/2022)

**UIBMMINTONACONHL** m2 Revoque transpirable con Mape-Antique Intonaco NHL
Realización de revoque transpirable, en interiores y exteriores, sobre muros existentes, incluso de valor histórico y artístico, no sujetos a remontes capilares de humedad, o de nueva construcción, mediante aplicación a máquina o con paleta de mortero premezclado en polvo para revoques de fondo transpirantes, libre de cemento, compuesto de cal hidráulica natural (NHL) y Eco-Puzolana, arenas naturales, aditivos especiales y microfibras, con bajísima emisión de sustancias orgánicas volátiles (sello EMICODE EC1 R Plus) Mape-Antique Intonaco NHL de Mapei, clasificación EN 998-1 - mortero tipo GP de categoría CS II, con una adherencia al soporte (EN 1015-12) igual o superior a 0,3N/mm² (Modo de rotura FP '= B),en un espesor máximo de 30 mm por capa. Cuando los muros resulten particularmente difíciles como, por ejemplo, los de piedra o mixtos, extender una capa de aprox. 5 mm de Mape-Antique Intonaco NHL de consistencia semifluida con el fin de uniformar la absorción del soporte y mejorar la adherencia del mortero. Rendimientos calcularos para un espesor teórico de 15 mm. Aplicación y preparación del soporte según se especifica en las fichas técnicas de los productos.

| Código | Ud | Descripción | Rendimiento |
|---|---|---|---|
| PIBM189925 | kg | Mortero base cal hidráulica natural y Eco-Puzolana, 25kg, Mape-Antique Intonaco NHL, ref. 189925 (material) | 21.750 |
| OGEN003 | h | Oficial 1ª (mano de obra) | 0.400 |
| OGEN006 | h | Peón especialista (mano de obra) | 0.200 |

## Recursos

**PIBM189925** kg Mortero base cal hidráulica natural y Eco-Puzolana, 25kg, Mape-Antique Intonaco NHL, ref. 189925
Mortero a base de cal hidráulica natural y Eco-Puzolana para la realización de revoques de fondo transpirables, Mape-Antique Intonaco NHL de Mapei ref. 189925. CONSUMO: aprox. 14,5 kg/m² (por cm de espesor). APLICACIÓN: paleta o proyección con máquina de mezcla continua.
