# Sistema Mape-Antique de saneamiento de muros afectados por humedad de remonte capilar, con acabado al silicato

- Propiedad del archivo: CONSTRUNARIO
- Formato: FIEBDC-3/2012
- Programa: Construnario Versión 3.51
- Fecha de los precios: 11/11/2021
- Divisa: EUR
- Código: mapei-spain- (07/03/2022)

**UIBMMARINZMAMCSX** m2 Sistema Mape-Antique de saneamiento de muros afectados por humedad de remonte capilar, con acabado al silicato
Realización de revoque deshumidificante sobre albañilería/mampostería existente: eliminación del revoco existente, al menos 50 cm por encima del nivel máximo de remonte de humedad y por una altura no inferior al doble de la sección del muro. En el caso en que la restauración afecte a toda la fachada del edificio, deberemos eliminar completamente el revoco existente. Limpieza con agua a presión del soporte, con la finalidad de eliminar el polvo, eflorescencias y eventuales sales solubles. Esta operación debe repetirse varias veces hasta obtener un soporte perfectamente limpio, sólido y compacto. Aplicación, sobre el soporte saturado con agua con la superficie seca, de una primera capa de mortero premezclado resistente a las sales exento de cemento a base de cal y Eco-Puzolana, arenas naturales, aditivos especiales y micro-fibras, con una adherencia al soporte igual o superior a 0,7 N/mm2 (según EN 1015-12), clasificado GP-CS IV (según EN 998-1), Mape-Antique Rinzaffo de Mapei en un espesor de 5 mm. Aplicación al cabo de algunas horas y antes del completo secado de Mape-Antique Rinzaffo, en un espesor de alrededor de 20 mm, de mortero premezclado deshumidificante exento de cemento a base de cal y Eco-Puzolana, arenas naturales, aditivos especiales y micro-fibras, con bajísima emisión de sustancias orgánicas volátiles (EMICODE EC1 R Plus), clasificado R-CS II (según EN 998-1), Mape-Antique MC de Mapei. A continuación, aplicación de mortero de enlucido, transpirable, de textura gruesa, resistente a las sales, a base de cal y Eco-Puzolana, Mape-Antique FC Grosso de Mapei, para el acabado grueso de revoques, en un espesor de máximo 3mm por capa. Esperar al completo curado del revoque y del enlucido, y realización de acabado final con dos manos de pintura transpirable, según la norma DIN 18363, de protección y decoración a base de silicato, Silexcolor Pittura de Mapei, en colores B, previa aplicación de imprimador de fondo con silicatos, uniformador y de elevada transpirabilidad, según la norma DIN 18363, Silexcolor Primer de Mapei.

| Código | Ud | Descripción | Rendimiento |
|---|---|---|---|
| PIBM189120 | kg | Mortero transpirable resistente a sales, base cal y Eco-Puzolana, 20kg, Mape-Antique Rinzaffo, ref. 189120 (material) | 7.500 |
| PIBM185125 | kg | Mortero p/revoques deshumidificantes, base cal y Eco-Puzolana, 25kg, Mape-Antique MC, ref. 185125 (material) | 30.000 |
| PIBM187425 | kg | Mortero enlucido transpirable text. gruesa, base cal y Eco-Puzolana, 25kg, Mape-Antique FC Grosso, ref. 187425 (material) | 4.200 |
| PIBMSILEXCOLORPI | kg | Pintura silicatos, elevada transpirabilidad y adherencia química, 20kg, colores B, Silexcolor Pittura (material) | 0.350 |
| PIBM51099510 | kg | Imprimación base de silicatos, ext. e int., 10kg, Silexcolor Primer ref. 51099510 (material) | 0.100 |
| OGEN003 | h | Oficial 1ª (mano de obra) | 0.500 |
| OGEN006 | h | Peón especialista (mano de obra) | 0.400 |

## Recursos

**PIBM189120** kg Mortero transpirable resistente a sales, base cal y Eco-Puzolana, 20kg, Mape-Antique Rinzaffo, ref. 189120
Mortero para enfoscar, transpirable, resistente a las sales, a base de cal y Eco-Puzolana, exento de cemento, para aplicar como primera capa en la realización de revoques deshumidificantes, transpirables y "estructurales", Mape-Antique Rinzaffo de Mapei ref.189120 CONSUMO: 7,5 kg/m² (por cada 5 mm de espesor). APLICACIÓN: paleta o por proyección con máquina de mezcla continua.

**PIBM185125** kg Mortero p/revoques deshumidificantes, base cal y Eco-Puzolana, 25kg, Mape-Antique MC, ref. 185125
Mortero para la realización de revoques deshumidificantes, macroporosos, resistente a las sales, a base de cal y Eco-Puzolana, Mape-Antique MC de Mapei ref.185125 COLOR: blanco. CONSUMO: 15 kg/m² (por cm de espesor). APLICACIÓN: con paleta.

**PIBM187425** kg Mortero enlucido transpirable text. gruesa, base cal y Eco-Puzolana, 25kg, Mape-Antique FC Grosso, ref. 187425
Mortero de enlucido, transpirable, de textura gruesa, resistente a las sales, a base de cal y Eco-Puzolana, para el acabado grueso de revoques. Mape-Antique FC Grosso de Mapei, ref.187425 CONSUMO: aprox.1,4 kg/m² (por mm de espesor). APLICACIÓN: llana metálica plana.

**PIBMSILEXCOLORPI** kg Pintura silicatos, elevada transpirabilidad y adherencia química, 20kg, colores B, Silexcolor Pittura
Pintura a base de silicatos, con elevada transpirabilidad y adherencia química, exterior e interior, según norma DIN 18363, colores B, Silexcolor Pittura de Mapei CONSUMO: 0,35-0,45 kg/m² por dos manos. APLICACIÓN: brocha, rodillo o proyección.

**PIBM51099510** kg Imprimación base de silicatos, ext. e int., 10kg, Silexcolor Primer ref. 51099510
Imprimación a base de silicato, específico para uniformizar la absorción del soporte, de elevada transpirabilidad, según norma DIN 18363, Silexcolor Primer de Mapei ref.51099510. CONSUMO: 0,1-0,15 kg/m². APLICACIÓN: brocha, rodillo o pulverizador.
