# Formación de barrera química horizontal contra la humedad de remonte capilar en muros existentes con Mapestop Cream

- Propiedad del archivo: CONSTRUNARIO
- Formato: FIEBDC-3/2012
- Programa: Construnario Versión 3.51
- Fecha de los precios: 11/11/2021
- Divisa: EUR
- Código: mapei-spain- (07/03/2022)

**UIBMBQMAPESTOPCR** m Formación de barrera química horizontal contra la humedad de remonte capilar en muros existentes con Mapestop Cream
Formación de barrera química horizontal en muros existentes compactos de piedra, ladrillo macizo, toba, hormigón y mixtos, incluso de valor histórico y artístico, o de reciente construcción, afectados por la presencia de humedad de remonte capilar, mediante inyección con pistola manual para salchichones de 600 ml, de emulsión cremosa hidrófoba en forma de gel a base de silano monómero, con una densidad aparente de 0,98 g/cm3, libre de disolventes, listo para su uso, Mapestop Cream de Mapei; previa realización de taladros sobre el muro de diámetro de 12 mm y una distancia entre ellos no superior a 12 cm, en un solo plano, al menos 10 cm por encima de la cota del terreno (La profundidad de los taladros deberá ser aproximadamente 5 cm inferior respecto al espesor total del muro). Con el fin de definir el procedimiento correcto para la intervención (ver ficha técnica), antes de realizar la barrera química, es necesario verificar el tipo de muro. Después de realizar la inyección de Mapestop Cream, efectuar el sellado de cada taladro con uno de los morteros de la línea Mape-Antique de Mapei. (Rendimiento aproximado calculado para un muro de 40 cm de espesor) Aplicación y preparación del soporte según se especifica en ficha técnica de los productos.

| Código | Ud | Descripción | Rendimiento |
|---|---|---|---|
| PIBM7340441 | u | Emulsión cremosa a base de silano monómero (salchichón de 600 ml), Mapestop Cream, ref. 7340441 (material) | 0.700 |
| PIBM2AL345025 | kg | Mortero albañilería resistente sales, 25kg, Mape-Antique Allettamento, ref. 2AL345025 (color tufo) (material) | 1.650 |
| OGEN003 | h | Oficial 1ª (mano de obra) | 0.250 |
| OGEN006 | h | Peón especialista (mano de obra) | 0.250 |

## Recursos

**PIBM7340441** u Emulsión cremosa a base de silano monómero (salchichón de 600 ml), Mapestop Cream, ref. 7340441
Emulsión cremosa, a base de silano monómero, para la realización de barreras químicas contra la humedad de remonte capilar. Mapestop Cream de Mapei ref. 7340441. COLOR: pasta cremosa blanco. CONSUMO: en función del espesor del muro y de la tipología del soporte. Indicativamente 10 ml por metro lineal por cada cm de espesor del muro. APLICACIÓN: con pistola para cartuchos de 280 ml para salchichones de 600 ml tipo Mapei GUN 600 PRO.

**PIBM2AL345025** kg Mortero albañilería resistente sales, 25kg, Mape-Antique Allettamento, ref. 2AL345025 (color tufo)
Mortero de albañilería resistente a las sales, a base de cal hidráulica natural y Eco-Puzolana, para el retacado de juntas y para recibir ladrillo, piedra o tufo en muros de albañilería "cara vista". Mape-Antique Allettamento de Mapei, ref.2AL345025(color tufo) COLORES DISPONIBLES: tufo, marfil, crema, tórtora, gris, rosa y barro. CONSUMO: 16,5 kg/m² (por cm de espesor). APLICACIÓN: a paleta.
