# Fijaciones rápidas de elementos en hormigón y albañilería con Lampocem

- Propiedad del archivo: CONSTRUNARIO
- Formato: FIEBDC-3/2012
- Programa: Construnario Versión 3.51
- Fecha de los precios: 11/11/2021
- Divisa: EUR
- Código: mapei-spain- (07/03/2022)

**UIBMLAMPOCEMFIJA** u Fijaciones rápidas de elementos en hormigón y albañilería con Lampocem
Fijaciones rápidas de cualquier tipo sobre superficies verticales y horizontales, en hormigón y albañilería, mediante el aglomerante hidráulico sin retracción, listo al uso, de fraguado y endurecimiento rápidos (tiempo de fraguado aprox. 3 minutos y puesta en servicio en 1-2 horas), compuesto por cementos de alta resistencia y aditivos especiales, Lampocem de Mapei, con una resistencia a compresión de 34 N/mm2 (a los 28 días). Aplicar rápidamente la mezcla de Lampocem con paleta o llana lisa.

| Código | Ud | Descripción | Rendimiento |
|---|---|---|---|
| PIBM160025 | kg | Aglomerante hidráulico sin retracción, fraguado y endurecimiento rápidos, 25 kg, Lampocem, ref. 160025 (material) | 0.200 |
| PIBMBOLARDO | u | Bolardo fijo esférico de hormigón prefabricado, diámetro 40cm (material) | 1.000 |
| OGEN003 | h | Oficial 1ª (mano de obra) | 0.400 |
| OGEN006 | h | Peón especialista (mano de obra) | 0.400 |

## Recursos

**PIBM160025** kg Aglomerante hidráulico sin retracción, fraguado y endurecimiento rápidos, 25 kg, Lampocem, ref. 160025
Aglomerante hidráulico sin retracción, listo al uso, de fraguado y endurecimiento rápidos, Lampocem de Mapei, ref. 160025 CONSUMO: 1,8 kg/dm³ de cavidad a rellenar. APLICACIÓN: llana lisa, paleta.

**PIBMBOLARDO** u Bolardo fijo esférico de hormigón prefabricado, diámetro 40cm
Bolardo fijo esférico, de 40 cm de diámetro, de hormigón prefabricado, con tratamiento hidrófugo, incluso pernos de anclaje
