# Bolardo fijo esférico de hormigón prefabricado, diámetro 40cm

- Propiedad del archivo: CONSTRUNARIO
- Formato: FIEBDC-3/2012
- Programa: Construnario Versión 3.51
- Fecha de los precios: 11/11/2021
- Divisa: EUR

**PIBMBOLARDO** u Bolardo fijo esférico de hormigón prefabricado, diámetro 40cm
Bolardo fijo esférico, de 40 cm de diámetro, de hormigón prefabricado, con tratamiento hidrófugo, incluso pernos de anclaje
