# Fijación química estructural y no estructural de barras metálicas roscadas y de adherencia mejorada con Mapefix VE SF

- Propiedad del archivo: CONSTRUNARIO
- Formato: FIEBDC-3/2012
- Programa: Construnario Versión 3.51
- Fecha de los precios: 11/11/2021
- Divisa: EUR
- Código: mapei-spain- (07/03/2022)

**UIBMFMAPEFIXVESF** u Fijación química estructural y no estructural de barras metálicas roscadas y de adherencia mejorada con Mapefix VE SF
Fijación química de barras metálicas roscadas o de adherencia mejorada, de elementos de acero y acero galvanizado, con transmisión de cargas pesadas sobre soportes macizos y huecos, como hormigón no fisurado, hormigón aligerado, madera, ladrillo o albañilería mixta mediante la aplicación de la fijación química a base de una mezcla de resinas de viniléster sin estireno Mapefix VE SF de Mapei, con una resistencia a la compresión de 100 N/mm2, a flexión de 15 N/mm2 y un módulo elástico de 14000 N/mm2 (según la norma EN 196-1), certificada según las normativas Europeas ETA opción 1 (fijación en hormigón en zona traccionada y comprimida), ETA rebar (fijación de armadura adicional), ETA seismic performance C1 (fijación en zona sísmica), así como en la de resistencia al fuego. Limpiar y desengrasar el anclaje metálico antes de su fijación en el soporte, eliminar la cantidad de los primeros 3 bombeos de resina, porque podrían no estar mezclados homogéneamente, y extrudir la resina en el interior del agujero partiendo del fondo, rellenándolo adecuadamente. Introducir en el agujero la barra metálica mediante un movimiento ligeramente rotatorio para evacuar el aire contenido, hasta que sobresalga la resina en exceso del agujero mismo.

| Código | Ud | Descripción | Rendimiento |
|---|---|---|---|
| PIBM1960091ES | u | Fijación química para cargas estructurales, 12ud x 300ml, Mapefix VE SF, ref. 1960091ES (material) | 0.015 |
| PIBMVAR880 | u | Varilla roscada de acero galvanizado, según UNE-EN ISO 898-1, diámetro 8mm, longitud 80mm (material) | 1.000 |
| OGEN003 | h | Oficial 1ª (mano de obra) | 0.080 |
| OGEN006 | h | Peón especialista (mano de obra) | 0.080 |

## Recursos

**PIBM1960091ES** u Fijación química para cargas estructurales, 12ud x 300ml, Mapefix VE SF, ref. 1960091ES
Fijación química para cargas estructurales y barras de refuerzo a base de resina de viniléster híbrida sin estireno. Certificado para barras roscadas, hierros de anclaje y cargas sísmicas C1. Mapefix VE SF de Mapei ref.1960091ES COLOR: gris. CONSUMO: en función del volumen a rellenar. APLICACIÓN: pistola.

**PIBMVAR880** u Varilla roscada de acero galvanizado, según UNE-EN ISO 898-1, diámetro 8mm, longitud 80mm
Varilla roscada de acero galvanizado, según UNE-EN ISO 898-1, de 8 mm de diámetro y 80 mm de longitud, tuerca y arandela, para fijaciones sobre estructuras de hormigón.
