# Anclaje de precisión de maquinaria y elementos metálicos con mortero expansivo de reactividad puzolánica Mapefill

- Propiedad del archivo: CONSTRUNARIO
- Formato: FIEBDC-3/2012
- Programa: Construnario Versión 3.51
- Fecha de los precios: 11/11/2021
- Divisa: EUR
- Código: mapei-spain- (07/03/2022)

**UIBMMAPEFILLANCL** dm3 Anclaje de precisión de maquinaria y elementos metálicos con mortero expansivo de reactividad puzolánica Mapefill
Anclaje de precisión de maquinaria y de elementos metálicos como por ejemplo pernos, en huecos abiertos en el hormigón que deberán estar limpios y saturados con agua, mediante vertido de mortero fluido expansivo y de reactividad puzolánica, compuesto por cementos de alta resistencia, áridos seleccionados y aditivos especiales, entre los que figura un agente expansivo, Mapefill de Mapei, conforme a los principios definidos en la norma EN 1504-9 y los requisitos mínimos de la EN 1504-6, con una resistencia a compresión de 70 MPa (después de 28 días, según norma EN 12190) y una resistencia a flexión de 9 MPa (después de 28 días, según norma EN 196-1). Eliminar previamente el hormigón deteriorado y en fase de desprendimiento, hasta llegar a un soporte sólido y resistente; crear una superficie rugosa y eliminar completamente el polvo, aceites, grasas, restos de suciedad o de lechada superficial de cemento; mojar hasta saturación con agua las paredes del hueco a rellenar y verter Mapefill de una sola vez, con un flujo continuo, teniendo cuidado de favorecer la salida de aire del hueco preparado.

| Código | Ud | Descripción | Rendimiento |
|---|---|---|---|
| PIBM150125 | kg | Mortero fluido expansivo para anclajes, 25 kg, Mapefill de Mapei, ref. 150125 (material) | 1.950 |
| OGEN003 | h | Oficial 1ª (mano de obra) | 0.100 |
| OGEN006 | h | Peón especialista (mano de obra) | 0.100 |

## Recursos

**PIBM150125** kg Mortero fluido expansivo para anclajes, 25 kg, Mapefill de Mapei, ref. 150125
Mortero fluido expansivo para anclajes, Mapefill de Mapei, ref. 150125 CONSUMO: 1,95 kg/dm³ de cavidad a rellenar. APLICACIÓN: mediante colado.
