# Regularización superficial de superficies de hormigón con Mapefinish

- Propiedad del archivo: CONSTRUNARIO
- Formato: FIEBDC-3/2012
- Programa: Construnario Versión 3.51
- Fecha de los precios: 11/11/2021
- Divisa: EUR
- Código: mapei-spain- (07/03/2022)

**UIBMMAPEFINISHRE** m2 Regularización superficial de superficies de hormigón con Mapefinish
Regularización superficial de todas las superficies de hormigón y consiguiente protección de las mismas, mediante aplicación con llana de mortero bicomponente a base de cementos de alta resistencia, áridos seleccionados de grano fino, aditivos especiales y polímeros sintéticos en dispersión acuosa, Mapefinish de Mapei, conforme a los requisitos mínimos de la norma EN 1504-3 para los morteros no estructurales de clase R2 y a los requisitos de la EN 1504-2 revestimiento (C), según los principios MC e IR, para la protección del hormigón, con una adherencia sobre hormigón (soporte tipo MC 0,40) igual o superior a 2 MPa (según la norma EN 1766), y con un módulo elástico a compresión de 14 GPa (después de 28 días, según norma 13412). El producto deberá aplicarse en un espesor máximo por capa de 2-3 mm y, sucesivamente, acabarse con un fratás de esponja. Rendimiento calculado para un espesor de 2,5 mm. Aplicación y preparación del soporte según se especifica en ficha técnica de los productos.

| Código | Ud | Descripción | Rendimiento |
|---|---|---|---|
| PIBM136124_135106 | kg | Mortero cementoso bicomp. acabado fino, 30 kg, Mapefinish, ref. 136124+135106. (material) | 5.000 |
| OGEN003 | h | Oficial 1ª (mano de obra) | 0.400 |
| OGEN006 | h | Peón especialista (mano de obra) | 0.200 |

## Recursos

**PIBM136124_135106** kg Mortero cementoso bicomp. acabado fino, 30 kg, Mapefinish, ref. 136124+135106
Mortero cementoso bicomponente para el acabado fino del hormigón, Mapefinish de Mapei ref.136124+135106. CONSUMO: 2 kg/m² por mm de espesor. APLICACIÓN: llana lisa.
