# Recrecido flotante (e>35mm y <60mm) de fraguado y secado rápidos, con aglomerantes hidráulicos especiales Mapecem

- Propiedad del archivo: CONSTRUNARIO
- Formato: FIEBDC-3/2012
- Programa: Construnario Versión 3.51
- Fecha de los precios: 11/11/2021
- Divisa: EUR
- Código: mapei-spain- (07/03/2022)

**UIBMMAPECEMFLTNT** m2 Recrecido flotante (e>35mm y <60mm) de fraguado y secado rápidos, con aglomerantes hidráulicos especiales Mapecem
Recrecido del soporte de pavimentos, de 5-6 cm de espesor, con aglomerante hidráulico especial de fraguado y secado rápidos (24 horas), retracción controlada, resistencia mecánica a compresión de 57 N/mm2 y superior a 8 N/mm2 a flexión (después de 28 días; con dosificación de 450kg/m3 de arena), Mapecem de Mapei, mezclado con árido de granulometría 0-8 mm, a razón de 80-100 kg por cada saco de 20 Kg de Mapecem. Incluida banda de panel rígido de poliestireno expandido de 10 mm de espesor para la preparación de las juntas perimetrales de dilatación. Para espesores superiores a 35 mm, el recrecido se deberá realizar sobre una barrera de vapor de polietileno o una membrana; sobre soportes compresibles, se precisa la colocación de una malla electrosoldada zincada, de diámetro no inferior a 2 mm y luz de 5x5 cm, para la distribución de las cargas (Barrera de vapor y malla no incluidos). La extensión de los recrecidos de Mapecem se efectúa con la misma técnica que la de los recrecidos cementosos, preparando el nivel, extendiendo la mezcla, compactándola cuidadosamente y fratasándola para conseguir un mejor acabado superficial.

| Código | Ud | Descripción | Rendimiento |
|---|---|---|---|
| PIBM118120 | kg | Aglomerante hidráulico especial, fraguado y secado rápido, retracción controlada, 20 kg, Mapecem, ref. 118120 (material) | 22.000 |
| PGEN266 | m2 | Plancha EPS 25 kg/m3 e'=10 mm (material) | 0.110 |
| PGEN007 | t | Arena de rio 0-6 mm (material) | 0.090 |
| OGEN013 | h | Oficial 1ª albañil (mano de obra) | 0.080 |
| OGEN007 | h | Peón (mano de obra) | 0.180 |

## Recursos

**PIBM118120** kg Aglomerante hidráulico especial, fraguado y secado rápido, retracción controlada, 20 kg, Mapecem, ref. 118120
Aglomerante hidráulico especial, de fraguado y secado rápidos (24 horas), para la confección de recrecidos sin retracción, Mapecem de Mapei, ref.118120. CONSUMO: 3,5-4,5 kg/m² por cm de espesor. APLICACIÓN: mediante regleado y compactado.
