# Recrecido flotante (e>35mm y <60mm) de fraguado y secado rápidos, con mortero premezclado listo al uso Mapecem Pronto

- Propiedad del archivo: CONSTRUNARIO
- Formato: FIEBDC-3/2012
- Programa: Construnario Versión 3.51
- Fecha de los precios: 11/11/2021
- Divisa: EUR
- Código: mapei-spain- (07/03/2022)

**UIBMMAPECEMPRTOD** m2 Recrecido flotante (e>35mm y <60mm) de fraguado y secado rápidos, con mortero premezclado listo al uso Mapecem Pronto
Ejecución de recrecidos flotantes, de 50 mm de espesor, con mortero premezclado listo para su uso, de fraguado y secado rápidos (24 horas), resistencia a compresión pasados 28 días superior a 62 N/mm2, y con retracción controlada, Mapecem Pronto de Mapei, clasificado como CT - C60 - F10 - A1fl conforme con la norma europea EN 13813, y con sello EMICODE EC1 R Plus (bajísima emisión de sustancias orgánicas volátiles). Incluida banda de panel rígido de poliestireno expandido para la preparación de las juntas perimetrales de dilatación. Para espesores superiores a 35/40 mm, el recrecido se deberá realizar sobre un estrato desolidarizante, formado por láminas de polietileno o materiales similares adecuados. Las partes de recrecido de Mapecem Pronto, atravesadas por canalizaciones, deberán reforzarse mediante la colocación de una armadura metálica ligera (ej.: malla hexagonal). (Barrera de vapor y malla no incluidos). Consumo: aprox. 20 kg/m2 por cm de espesor, en función del grado de compactación. Aplicación y preparación del soporte según se especifica en ficha técnica de los productos.

| Código | Ud | Descripción | Rendimiento |
|---|---|---|---|
| PIBM118925 | kg | Mortero premezclado, fraguado y secado rápido, retracción controlada, Mapecem Pronto, ref. 118925 (material) | 100.000 |
| PGEN266 | m2 | Plancha EPS 25 kg/m3 e'=10 mm (material) | 0.110 |
| OGEN013 | h | Oficial 1ª albañil (mano de obra) | 0.080 |
| OGEN007 | h | Peón (mano de obra) | 0.180 |

## Recursos

**PIBM118925** kg Mortero premezclado, fraguado y secado rápido, retracción controlada, Mapecem Pronto, ref. 118925
Mortero premezclado, listo al uso, para recrecidos de fraguado y secado rápido (24 horas) y retracción controlada, Mapecem Pronto de Mapei ref.118925 CONSUMO: aprox. 20 kg/m² por cada cm de espesor en función del grado de compactación. APLICACIÓN: mediante regleado y compactado.
