# Nivelación de recrecido de anhidrita con mortero autonivelante de fraguado rápido (e>1mm y e<10mm) Ultraplan

- Propiedad del archivo: CONSTRUNARIO
- Formato: FIEBDC-3/2012
- Programa: Construnario Versión 3.51
- Fecha de los precios: 11/11/2021
- Divisa: EUR
- Código: mapei-spain- (07/03/2022)

**UIBMULTRAPLANAPG** m2 Nivelación de recrecido de anhidrita con mortero autonivelante de fraguado rápido (e>1mm y e<10mm) Ultraplan
Nivelación y regularización de soportes interiores de anhidrita, mediante aplicación de mortero cementoso autonivelante de fraguado rápido (45-60 minutos), elevada adhesión al soporte, resistencia a compresión de 30 N/mm2 (tras 28 días), para aplicación en espesores de 1 a 10 mm, preparado para recibir todo tipo de pavimentos, Ultraplan de Mapei; clasificado como CT-C30-F7-A2fl-s1 conforme a la norma EN 13813, y muy baja emisión de compuestos volátiles orgánicos (sello EMICODE EC1 Plus). Los recrecidos de soporte deberán estar limpios, secos, saneados, compactos y deberán ser tratados con la imprimación a base de resinas sintéticas en dispersión acuosa, con un bajísimo contenido de compuestos volátiles orgánicos (sello EMICODE EC1 Plus), Primer G de Mapei, para consolidar las superficies, si es necesario, y mejorar la adhesión del nivelado cementoso. (Rendimientos calculados para nivelado de 2-3 mm de espesor medio) Aplicación y preparación del soporte según se especifica en las fichas técnicas de los productos.

| Código | Ud | Descripción | Rendimiento |
|---|---|---|---|
| PIBM020125 | kg | Imprimación de resina sintética en dispersión acuosa, 25kg, Primer G, ref. 020125 (material) | 0.050 |
| PIBM034723 | kg | Mortero autonivelante, endur. ultrarrápido, e'=1-10mm, 23 kg, Ultraplan, ref. 034723 (material) | 4.000 |
| OGEN003 | h | Oficial 1ª (mano de obra) | 0.150 |
| OGEN007 | h | Peón (mano de obra) | 0.150 |

## Recursos

**PIBM020125** kg Imprimación de resina sintética en dispersión acuosa, 25kg, Primer G, ref. 020125
Imprimación de resina sintética en dispersión acuosa, con baja emisión de sustancias orgánicas volátiles (VOC). Primer G de Mapei ref.020125 CONSUMO: 0,1-0,2 kg/m2 según utilización. APLICACIÓN: brocha, rodillo o proyección.

**PIBM034723** kg Mortero autonivelante, endur. ultrarrápido, e'=1-10mm, 23 kg, Ultraplan, ref. 034723
Mortero autonivelante, de endurecimiento ultrarrápido con espesores de 1 a 10 mm, Ultraplan de Mapei ref.034723 CONSUMO: 1,6 kg/m² por mm de espesor. APLICACIÓN: llana, rasqueta o bomba.
