# Nivelación de pavimentos preexistentes con mortero autonivelante endurecimiento ultrarrápido (e>3mm y e<40mm) Ultraplan Maxi

- Propiedad del archivo: CONSTRUNARIO
- Formato: FIEBDC-3/2012
- Programa: Construnario Versión 3.51
- Fecha de los precios: 11/11/2021
- Divisa: EUR
- Código: mapei-spain- (07/03/2022)

**UIBMULTRAPLNMXCE** m2 Nivelación de pavimentos preexistentes con mortero autonivelante endurecimiento ultrarrápido (e>3mm y e<40mm) Ultraplan Maxi
Nivelación y regularización de soportes interiores de pavimentos pre-existentes de cerámica, mármol y materiales pétreos, en espesores de 3 a 40 mm, haciéndolos idóneos para la colocación de cualquier tipo de pavimento, en locales donde se requiera una elevada resistencia a las cargas y al tráfico, mediante enlucido autonivelante de endurecimiento ultrarrápido (tiempo del fraguado: 50-70 min y transitabilidad: 3 h) Ultraplan Maxi de Mapei, clasificado como CT C35-F7-A2fl-s1 conforme a la norma EN 13813, y con muy baja emisión de compuestos orgánicos volátiles (sello EMICODE EC1 R Plus), especialmente apropiado para soportar el tráfico de sillas de ruedas o para pavimentos con calefacción radiante. Previamente, sobre soporte preparado adecuadamente y lavado con los oportunos detergentes y eventual abrasión mecánica, aplicar con rodillo, brocha o por proyección, el imprimador promotor de adherencia universal, a base de resinas acrílicas en dispersión acuosa e inertes silíceos, con muy baja emisión de compuestos orgánicos volátiles (sello EMICODE EC1 Plus) Eco Prim Grip de Mapei. (Rendimientos calculados para nivelado de 4 mm de espesor medio) Aplicación y preparación del soporte según se especifica en las fichas técnicas de los productos.

| Código | Ud | Descripción | Rendimiento |
|---|---|---|---|
| PIBM1560010 | kg | Imprimador promotor de adherencia universal, gris, 10kg, Eco Prim Grip, ref. 1560010 (material) | 0.250 |
| PIBM149125 | kg | Mortero autonivelante, endur. ultrarrápido, e'=3-40mm, 25 kg, Ultraplan Maxi, ref. 149125 (material) | 6.800 |
| OGEN003 | h | Oficial 1ª (mano de obra) | 0.150 |
| OGEN007 | h | Peón (mano de obra) | 0.150 |

## Recursos

**PIBM1560010** kg Imprimador promotor de adherencia universal, gris, 10kg, Eco Prim Grip, ref. 1560010
Imprimador promotor de adherencia universal, listo al uso, a base de resinas sintéticas en dispersión acuosa e inertes silíceos, con baja emisión de sustancias orgánicas volátiles (VOC), Eco Prim Grip de Mapei ref. 1560010. CONSUMO: 0,20-0,30 kg/m². APLICACIÓN: rodillo o brocha.

**PIBM149125** kg Mortero autonivelante, endur. ultrarrápido, e'=3-40mm, 25 kg, Ultraplan Maxi, ref. 149125
Mortero autonivelante de endurecimiento ultrarrápido, para espesores de 3 a 40 mm, Ultraplan Maxi de Mapei ref. 149125. CONSUMO: 1,7 kg/ m² por cada mm de espesor. APLICACIÓN: llana metálica de grandes dimensiones, rastrillo o bomba.
