# Instalación de revestimientos de PVC, LVT, Textil y Caucho/Goma, con adhesivo a base de polímeros sintéticos Ultrabond Eco V4 SP

- Propiedad del archivo: CONSTRUNARIO
- Formato: FIEBDC-3/2012
- Programa: Construnario Versión 3.51
- Fecha de los precios: 11/11/2021
- Divisa: EUR
- Código: mapei-spain- (07/03/2022)

**UIBMULTBDECOV4SP** m2 Instalación de revestimientos de PVC, LVT, Textil y Caucho/Goma, con adhesivo a base de polímeros sintéticos Ultrabond Eco V4 SP
Encolado en pavimentos y paredes interiores, de losetas y rollos de revestimientos vinílicos homogéneos y heterogéneos con reverso de espuma de PVC o poliuretano en cualquier diseño geométrico, revestimientos de goma, poliolefínicos, moquetas y punzonados de todo tipo, sobre cualquier tipo habitual de soporte absorbente o no absorbente (con tal que sea estable a la humedad), mediante aplicación del adhesivo acrílico en dispersión acuosa, listo para su uso, exento de disolventes, con tiempo abierto prolongado (30-40 min.), tiempo de espera aproximado de 10-20 min. (30-40 min. en soportes no absorbentes), transitable en 3-5 horas, y con bajísima emisión de compuestos volátiles orgánicos (EMICODE EC1 Plus), Ultrabond ECO V4 SP de Mapei.

| Código | Ud | Descripción | Rendimiento |
|---|---|---|---|
| PIBM067216 | kg | Adhesivo acrílico universal en dispersión acuosa, 14kg, Ultrabond Eco V4 SP, ref. 067216 (material) | 0.330 |
| OGEN003 | h | Oficial 1ª (mano de obra) | 0.130 |
| OGEN007 | h | Peón (mano de obra) | 0.130 |

## Recursos

**PIBM067216** kg Adhesivo acrílico universal en dispersión acuosa, 14kg, Ultrabond Eco V4 SP, ref. 067216
Adhesivo acrílico universal en dispersión acuosa, sin disolventes, con un tiempo abierto prolongado. Para la colocación de pavimentos de goma, PVC, vinílicos, poliolefínicos, linóleo y moqueta. Muy baja emisión de sustancias orgánicas volátiles (VOC). Ultrabond Eco V4 SP de Mapei ref.067216 CONSUMO: 0,25-0,5 kg/m². APLICACIÓN: llana dentada MAPEI nº 1, 2, TKB A1, A2, B1 o B2.
