# Instalación de pavimentos de linóleo, con adhesivo a base de polímeros sintéticos en dispersión acuosa, Ultrabond Eco 540

- Propiedad del archivo: CONSTRUNARIO
- Formato: FIEBDC-3/2012
- Programa: Construnario Versión 3.51
- Fecha de los precios: 11/11/2021
- Divisa: EUR
- Código: mapei-spain- (07/03/2022)

**UIBMULTBNDECO540** m2 Instalación de pavimentos de linóleo, con adhesivo a base de polímeros sintéticos en dispersión acuosa, Ultrabond Eco 540
Instalación de pavimentos de linóleo con reverso de yute natural o sintético, linóleo-corcho, corcho natural y con reverso de látex, sobre todos los normales fondos absorbentes y estables a la humedad usados en la construcción, mediante el uso del adhesivo a base de polímeros sintéticos en dispersión acuosa, exento de disolventes, Ultrabond Eco 540 de Mapei, certificado EMICODE EC 1, con bajísimas emisiones de COV, presentado como una pasta de color beige claro lista al uso, con tiempo abierto de 20-30 minutos, puesta en servicio en 24 horas y transitabilidad en unas 3 horas. Consumo aproximado de 0,3-0,5 kg/m² (El consumo varía en relación con la uniformidad de la base o del dorso del revestimiento, así como de la espátula utilizada). Aplicación y preparación del soporte según se especifica en las ficha técnica de los productos.

| Código | Ud | Descripción | Rendimiento |
|---|---|---|---|
| PIBM194716 | kg | Adhesivo en dispersión acuosa, para colocación de linóleo, 16kg, Ultrabond Eco 540, ref. 194716 (material) | 0.400 |
| OGEN003 | h | Oficial 1ª (mano de obra) | 0.130 |
| OGEN007 | h | Peón (mano de obra) | 0.130 |

## Recursos

**PIBM194716** kg Adhesivo en dispersión acuosa, para colocación de linóleo, 16kg, Ultrabond Eco 540, ref. 194716
Adhesivo sin disolventes y baja emisión de sustancias orgánicas volátiles (VOC) a base de polímeros sintéticos en dispersión acuosa, específico para la colocación de pavimentos de linóleo. Ultrabond Eco 540 de Mapei ref.194716 CONSUMO: 0,3-0,5 kg/m². APLICACIÓN: llana nº 2, TKB B1 o B2.
