# Instalación de revestimientos murales de cualquier tipo (PVC, LVT, Textil, etc) con adhesivo en dispersión acuosa Adesilex MT32

- Propiedad del archivo: CONSTRUNARIO
- Formato: FIEBDC-3/2012
- Programa: Construnario Versión 3.51
- Fecha de los precios: 11/11/2021
- Divisa: EUR
- Código: mapei-spain- (07/03/2022)

**UIBMADESILEXMT32** m2 Instalación de revestimientos murales de cualquier tipo (PVC, LVT, Textil, etc) con adhesivo en dispersión acuosa Adesilex MT32
Encolado de revestimientos murales de cualquier tipo: papel vinílico, “fil posé”, tejidos y textiles sobre papel, telas, tejidos vinílicos, aglomerados sobre espuma o película, tejidos sobre poliéster, tejidos de fibra de vidrio, revestimientos de PVC expandido y PVC expandido sobre poliéster, etc., sobre todos los soportes habituales, absorbentes y estables a la humedad, utilizados en la construcción, mediante el uso del adhesivo en dispersión acuosa, para encolar a una cara, que se presenta en forma de pasta blanca fácilmente aplicable mediante llana, rodillo, o brocha, Adesilex MT32 de Mapei, con tiempo abierto máximo de 30 minutos y tiempo de fraguado final de unas 48 horas. Antes de iniciar la colocación, la pared a revestir debe ser tratada siempre con una capa de Adesilex MT32 diluida con agua en proporción 1 a 2; la imprimación así obtenida debe dejarse secar. Consumo aproximado de 0,15-0,25 kg/m² (El consumo varía en función de la uniformidad de la pared o del trasdós del revestimiento). Aplicación y preparación del soporte según se especifica en las ficha técnica de los productos.

| Código | Ud | Descripción | Rendimiento |
|---|---|---|---|
| PIBM054120 | kg | Adhesivo en dispersión acuosa, para colocación de rev. murales, 20kg, Adesilex MT32 de Mapei ref. 054120 (material) | 0.200 |
| OGEN003 | h | Oficial 1ª (mano de obra) | 0.130 |
| OGEN007 | h | Peón (mano de obra) | 0.130 |

## Recursos

**PIBM054120** kg Adhesivo en dispersión acuosa, para colocación de rev. murales, 20kg, Adesilex MT32 de Mapei ref. 054120
Adhesivo en dispersión acuosa, para la colocación de revestimientos murales de cualquier tipo: punzonados sobre papel, flocados, tejidos pesados, tejidos de fibra de vidrio, etc. Adesilex MT32 de Mapei ref.054120. CONSUMO: 0,15-0,25 kg/m². APLICACIÓN: llana dentada nº 1, brocha o rodillo.
