# Instalación de pavimentos de madera con adhesivo poliuretánico Ultrabond P990 1K y protección con barniz Ultracoat HT 2K

- Propiedad del archivo: CONSTRUNARIO
- Formato: FIEBDC-3/2012
- Programa: Construnario Versión 3.51
- Fecha de los precios: 11/11/2021
- Divisa: EUR
- Código: mapei-spain- (07/03/2022)

**UIBMUP9901KMHT2K** m2 Instalación de pavimentos de madera con adhesivo poliuretánico Ultrabond P990 1K y protección con barniz Ultracoat HT 2K
Encolado y ciclo de protección, en obra nueva y restauración, de cualquier pavimentación de parqués de madera, preacabados y laminados, de cualquier formato y especie (no tablillas o parqué sin machihembrar), sobre soportes cementosos, viejos pavimentos de madera, cerámica, mármol, baldosas, recrecidos de anhidrita,etc. preparados adecuadamente (consultar ficha técnica), secos, planos y mecánicamente resistentes, mediante la extensión del adhesivo a base de resina poliuretánica higroendurecedora, listo para su uso, elástico y sin disolventes, Ultrabond P990 1K de Mapei, con transitabilidad en aprox. 12 horas, alargamiento a rotura (7 días, a +23°C) del 180%, y muy bajas emisiones de COV (sello EMICODE EC1 R Plus). Ciclo de protección mediante el siguiente procedimiento: sobre el soporte de pavimento de madera adecuadamente preparado, eventual emplastecido de fisuras con el ligante al agua sin disolventes, para mezclar con harina de madera de cualquier especie leñosa, Ultracoat Binder de Mapei, con bajísimas emisiones de COV (certificado GEV-EMICODE EC1 Plus); tras el lijado de los emplastes y eliminados restos de polvo, aplicar una mano del fondo monocomponente rápido, al agua, Ultracoat Universal Base de Mapei, exento de disolventes y de NMP (N-metilpirrolidona) y con baja emisión de COV; acabado final protector, mediante el barniz de poliuretano bicomponente alifático base agua, Ultracoat HT 2K de Mapei, con una óptima resistencia a la abrasión (test Taber 1000ciclos, 1000g, muela CS10'=10mg) y a las trazas de suelas de goma, y con una bajísima emisión de sustancias orgánicas volátiles (certificado GEV-EMICODE EC 1 PLUS). (Rendimientos a ajustar en función de las características específicas de la madera y el soporte) Aplicación y preparación del soporte según se especifica en las ficha técnicas de los productos.

| Código | Ud | Descripción | Rendimiento |
|---|---|---|---|
| PIBM244415 | kg | Adhesivo poliuretánico, monocomp. elástico y sin disolvente, 15kg, Ultrabond P990 1K, ref. 244415 (material) | 0.900 |
| PIBM7372805 | l | Aglomerante al agua sin disolvente para el emplastecido de pavimentos de madera, 5l, Ultracoat Binder, ref. 7372805 (material) | 0.110 |
| PIBM7376010N | l | Fondo monocomp. rápido con baja emisión sust. orgánicas volátiles, 2x5l, Ultracoat Universal Base, ref. 7376010N (material) | 0.090 |
| PIBMULTRHT2K | l | Barniz de poliuretano bicomp. base agua p/pavimentos madera, 2x 5,5l, Ultracoat HT 2K. ref. según nivel de brillo (material) | 0.060 |
| OGEN003 | h | Oficial 1ª (mano de obra) | 0.850 |
| OGEN007 | h | Peón (mano de obra) | 0.350 |

## Recursos

**PIBM244415** kg Adhesivo poliuretánico, monocomp. elástico y sin disolvente, 15kg, Ultrabond P990 1K, ref. 244415
Adhesivo poliuretánico, monocomponente, listo al uso, elástico y sin disolvente, para todo tipo de parquet y laminados, sobre soportes realizados con Mapecem, Mapecem Pronto, Topcem y Topcem Pronto, soportes de base cementosa, viejas pavimentaciones de madera, cerámica, mármol, terrazo, etc. Ideal para suelos de calefacción radiante. Ultrabond P990 1K de Mapei ref.244415 Consumo: 0,8-1 kg/m². Aplicación: llana dentada para parquet nº 2 y 4.

**PIBM7372805** l Aglomerante al agua sin disolvente para el emplastecido de pavimentos de madera, 5l, Ultracoat Binder, ref. 7372805
Aglomerante al agua, sin disolventes ni NMP, para mezclar con polvo de madera de cualquier especie o con polvo de Merbau, para el relleno de juntas de pavimentos de madera. Idóneo para los ciclos de barnizado al agua Ultracoat y Ultracoat Oil. Ultracoat Binder de Mapei, ref: 7372805 CONSUMO: 100-120 g/m2 por capa. APLICACIÓN: brocha o rodillo.

**PIBM7376010N** l Fondo monocomp. rápido con baja emisión sust. orgánicas volátiles, 2x5l, Ultracoat Universal Base, ref. 7376010N
Fondo monocomponente rápido, al agua, con bajísima emisión de sustancias orgánicas volátiles (VOC) y libre de NMP, para pavimentos de madera. Ultracoat Universal Base de Mapei ref.7376010N CONSUMO: 80-100 g/m² por capa. APLICACIÓN: brocha o rodillo.

**PIBMULTRHT2K** l Barniz de poliuretano bicomp. base agua p/pavimentos madera, 2x 5,5l, Ultracoat HT 2K. ref. según nivel de brillo
Barniz 100% de poliuretano alifático bicomponente, en base acuosa para pavimentos de madera sujetos a tráfico peatonal extremo: está diseñado específicamente para proporcionar una resistencia muy elevada a la abrasión (pisoteo, rasguños en la superficie, rastros negros de suelas de goma). ref: según nivel de brillo COLORES: blancuzco - transparente. CONSUMO: 80-100 ml/m² para la primera capa; 50-70 ml/m² para capas sucesivas. APLICACIÓN: Rodillo Ultracoat Roller T10 y T5.
