# Sistema epoxídico multicapa antideslizante para pavimentos industriales en un espesor de 3-3,5 mm, Mapefloor System 32

- Propiedad del archivo: CONSTRUNARIO
- Formato: FIEBDC-3/2012
- Programa: Construnario Versión 3.51
- Fecha de los precios: 11/11/2021
- Divisa: EUR
- Código: mapei-spain- (07/03/2022)

**UIBMMPFLOORSYST32** m2 Sistema epoxídico multicapa antideslizante para pavimentos industriales en un espesor de 3-3,5 mm, Mapefloor System 32
Revestimiento industrial a base de resina epoxi 100 % solidos, de espesor medio 3-3,5 mm mediante sistema Mapefloor 32 de Mapei, impermeable y acabado antideslizante. Diseñado para pavimentos en industrias con solicitaciones mecánicas y químicas medias-elevadas. Conforme a los estándares para la utilización en ambientes alimentarios EN 1186, EN 13130 y prCEN/TS 14234, además del "Decree of Consumer Goods" para el contacto de productos alimentarios, resiste a la descontaminación, ISO 8690/1998 con contaminantes 137Cs y 60Co. Aplicación mediante extensión previa de imprimador epoxídico bicomponente con cargas exento de nonilfenol Primer SN de Mapei, mezclado con arena de cuarzo Quarzo 0,5 de Mapei y, todavía en fresco, sembrado a saturación con el mismo tipo de arena. Una vez endurecida la imprimación, retirada de la arena sobrante, aspirado y aplicación de la capa base compuesta por una mezcla de mortero bicomponente, Mapefloor I 300 SL de Mapei clasificado como SR B2,0-AR0,5-IR20-BFL-s1 según la norma EN 13813, a base de resinas epoxi e incoloro, pigmento en pasta Mapecolor Paste de Mapei, del mismo color que la capa de acabado y arena de cuarzo Quarzo 0,5; espolvoreo a saturación con arena de cuarzo Quarzo 0,5 y, una vez endurecida la capa previa, retirada de la arena sobrante, aspirado y aplicación de capa de acabado compuesta por una mezcla de mortero bicomponente Mapefloor I 300 SL, a base de resinas epoxi e incoloro, pigmento en pasta Mapecolor Paste y arena de cuarzo Quarzo 0,25 de Mapei. Aplicación y preparación del soporte según se especifica en ficha técnica de los productos. El precio no incluye la superficie soporte ni la ejecución y el sellado de las juntas.

| Código | Ud | Descripción | Rendimiento |
|---|---|---|---|
| PIBM021520_021620 | kg | Imprimación epoxi bicomp. c/cargas, Kit 16+4 kg, Primer SN, ref. 021520+021620 (material) | 0.580 |
| PIBM238925 | kg | Arena de cuarzo p/utilizar como carga y/o espolvoreo, p/sistemas epoxídicos, 25kg, Quarzo 0,25, ref. 238925 (material) | 0.030 |
| PIBM239025 | kg | Arena de cuarzo p/utilizar como carga y/o espolvoreo, p/sistemas epoxídicos, 25kg, Quarzo 0,5, ref. 239025 (material) | 6.330 |
| PIBM5H90021 | kg | Formulado epoxídico bicomp. multiuso color neutro, 20kg, Mapefloor I 300 SL, ref. 5H90021+5H99921 (material) | 1.420 |
| PIBM3D52157 | u | Sistema p/coloración de productos Mapefloor, 0,7kg, RAL 7037, Mapecolor Paste, ref.3D52157 (material) | 0.070 |
| OGEN003 | h | Oficial 1ª (mano de obra) | 0.400 |
| OGEN007 | h | Peón (mano de obra) | 0.400 |

## Recursos

**PIBM021520_021620** kg Imprimación epoxi bicomp. c/cargas, Kit 16+4 kg, Primer SN, ref. 021520+021620
Imprimador epoxídico bicomponente con cargas. Primer SN de Mapei, ref.21520+21620 CONSUMO: 0,3-0,7 kg/m² por mano, según las características del soporte. APLICACIÓN: a rodillo, llana metálica o rastra lisa.

**PIBM238925** kg Arena de cuarzo p/utilizar como carga y/o espolvoreo, p/sistemas epoxídicos, 25kg, Quarzo 0,25, ref. 238925
Arena de cuarzo para utilizar como "carga" y/o "espolvoreo" para sistemas epoxídicos. Quarzo 0,25 de Mapei ref.238925

**PIBM239025** kg Arena de cuarzo p/utilizar como carga y/o espolvoreo, p/sistemas epoxídicos, 25kg, Quarzo 0,5, ref. 239025
Arena de cuarzo para utilizar como "carga" y/o "espolvoreo" para sistemas epoxídicos. Quarzo 0,5 de Mapei ref.239025

**PIBM5H90021** kg Formulado epoxídico bicomp. multiuso color neutro, 20kg, Mapefloor I 300 SL, ref. 5H90021+5H99921
Formulado epoxídico bicomponente multiuso de color neutro, para pavimentaciones industriales de hasta 4 mm de espesor. Pigmentable con Mapecolor Paste. Mapefloor I 300 SL de Mapei ref.5H90021+5H99921 CONSUMO: en función de la aplicación APLICACIÓN: con rodillo o llana lisa y dentada.

**PIBM3D52157** u Sistema p/coloración de productos Mapefloor, 0,7kg, RAL 7037, Mapecolor Paste, ref.3D52157
Sistema para la coloración de los productos Mapefloor. Mapecolor Paste de Mapei ref.3D52157
