# Sistema epoxídico de recrecido de mortero seco para rehabilitación de pavimentos industriales, e'= 6-15mm, Mapefloor System 91

- Propiedad del archivo: CONSTRUNARIO
- Formato: FIEBDC-3/2012
- Programa: Construnario Versión 3.51
- Fecha de los precios: 11/11/2021
- Divisa: EUR
- Código: mapei-spain- (07/03/2022)

**UIBMMPFLOORSYST91** m2 Sistema epoxídico de recrecido de mortero seco para rehabilitación de pavimentos industriales, e'= 6-15mm, Mapefloor System 91
Sistema epoxídico de recrecido de mortero seco para pavimentos industriales sometidos a fuertes demandas mecánicas, indicado para la rehabilitación de pavimentos viejos, en espesores de 6 a 15 mm, Mapefloor System 91 de Mapei consiguiendo una elevada resistencia química y mecánica, impermeabilidad a los aceites y a los agentes agresivos, resistencia al lavado frecuente así como al desgaste causado por carretillas y vehículos en movimiento, y con efecto antideslizante o liso. Mediante aplicación a rodillo de imprimación a base de resina epoxídica bicomponente, Mapefloor I 910 de Mapei, y la colocación posterior, en fresco, en la segunda capa de imprimación, de mortero resinoso con una consistencia de tierra húmeda, también adecuado para sustratos húmedos, preparado mezclando el aglutinante específico epoxídico bicomponente, Mapefloor I 910, con pigmento en pasta Mapecolor Paste de Mapei y arena de cuarzo Quarzo 1,9 de Mapei. Una vez compactado y pulido el mortero, y después de su endurecimiento, aplicación de una capa doble de enlucido y capa de acabado, con mezcla de mortero bicomponente, Mapefloor I 300 SL de Mapei clasificado como SR B2,0-AR0,5-IR20-BFL-s1 según la norma EN 13813, a base de resinas epoxi e incoloro, con pigmento en pasta Mapecolor Paste de Mapei y arena de cuarzo Quarzo 0,25 de Mapei. Aplicación y preparación del soporte según se especifica en ficha técnica de los productos. El precio no incluye la superficie soporte ni la ejecución y el sellado de las juntas.

| Código | Ud | Descripción | Rendimiento |
|---|---|---|---|
| PIBM238925 | kg | Arena de cuarzo p/utilizar como carga y/o espolvoreo, p/sistemas epoxídicos, 25kg, Quarzo 0,25, ref. 238925 (material) | 0.470 |
| PIBM238525 | kg | Mezcla cuarzos esferoidales granulometría controlada, p/prep. recrecidos, 25kg, Quarzo 1,9, ref. 238525 (material) | 8.280 |
| PIBM258215_258315 | kg | Aglomerante epoxídico bicomp. p/morteros trabajables, 15kg, Mapefloor I 910 ref. 258215+258315 (material) | 1.090 |
| PIBM5H90021 | kg | Formulado epoxídico bicomp. multiuso color neutro, 20kg, Mapefloor I 300 SL, ref. 5H90021+5H99921 (material) | 1.380 |
| PIBM3D52157 | u | Sistema p/coloración de productos Mapefloor, 0,7kg, RAL 7037, Mapecolor Paste, ref.3D52157 (material) | 0.060 |
| OGEN003 | h | Oficial 1ª (mano de obra) | 0.400 |
| OGEN007 | h | Peón (mano de obra) | 0.400 |

## Recursos

**PIBM238925** kg Arena de cuarzo p/utilizar como carga y/o espolvoreo, p/sistemas epoxídicos, 25kg, Quarzo 0,25, ref. 238925
Arena de cuarzo para utilizar como "carga" y/o "espolvoreo" para sistemas epoxídicos. Quarzo 0,25 de Mapei ref.238925

**PIBM238525** kg Mezcla cuarzos esferoidales granulometría controlada, p/prep. recrecidos, 25kg, Quarzo 1,9, ref. 238525
Mezcla de cuarzos esferoidales de granulometría controlada, para utilizar como "carga" en Mapefloor I 900 para la preparación de recrecidos con consistencia "tierra húmeda". Quarzo 1,9 de Mapei ref.238525

**PIBM258215_258315** kg Aglomerante epoxídico bicomp. p/morteros trabajables, 15kg, Mapefloor I 910 ref. 258215+258315
Aglomerante epoxídico bicomponente para la realización de morteros trabajables o como promotor de adhesión para revestimientos de resinas. Mapefloor I 910 de Mapei ref.258215+258315 CONSUMO: - utilizado como imprimador: 0,5-0,7 kg/m², según la absorción del soporte; - utilizado para la realización de morteros: 1 kg de Mapefloor I 910 ( A+B ) cada 8-13 kg de Quarzo 1,9 en función de los espesores a aplicar. APLICACIÓN: - utilizado como imprimador: rodillo, llana americana lisa; - utilizado para la realización de morteros: rastrillo, regle de aluminio.

**PIBM5H90021** kg Formulado epoxídico bicomp. multiuso color neutro, 20kg, Mapefloor I 300 SL, ref. 5H90021+5H99921
Formulado epoxídico bicomponente multiuso de color neutro, para pavimentaciones industriales de hasta 4 mm de espesor. Pigmentable con Mapecolor Paste. Mapefloor I 300 SL de Mapei ref.5H90021+5H99921 CONSUMO: en función de la aplicación APLICACIÓN: con rodillo o llana lisa y dentada.

**PIBM3D52157** u Sistema p/coloración de productos Mapefloor, 0,7kg, RAL 7037, Mapecolor Paste, ref.3D52157
Sistema para la coloración de los productos Mapefloor. Mapecolor Paste de Mapei ref.3D52157
