# Sistema autonivelante a base de poliuretano-cemento para pavimentos industriales, Mapefloor CPU/MF (e'=3-6 mm)

- Propiedad del archivo: CONSTRUNARIO
- Formato: FIEBDC-3/2012
- Programa: Construnario Versión 3.51
- Fecha de los precios: 11/11/2021
- Divisa: EUR
- Código: mapei-spain- (07/03/2022)

**UIBMMPFLOORCPUMF** m2 Sistema autonivelante a base de poliuretano-cemento para pavimentos industriales, Mapefloor CPU/MF (e'=3-6 mm)
Sistema autonivelante a base de poliuretano-cemento de alta resistencia química y mecánica, para el revestimiento antideslizante (Clase 3 según la norma UNE-ENV 12633) de pavimentos industriales en espesor de 3-6 mm, Mapefloor CPU/MF de Mapei, mediante la aplicación sucesiva de: aplicación de imprimador epoxídico bicomponente filerizado exento de nonilfenol Primer SN de Mapei, mezclado con arena de cuarzo Quarzo 0,5 de Mapei, espolvoreada superficialmente con arena de cuarzo Quarzo 0,5 de Mapei y capa de revestimiento compuesto por una mezcla de mortero tricomponente, Mapefloor CPU/MF de Mapei, clasificado como CT C50-F15-A6-B2,0-IR10 según la norma EN 13813, a base de resina de poliuretano, áridos seleccionados y cemento, y pigmento en pasta Mapecolor CPU de Mapei, color gris. Mapefloor CPU/MF conforme a los estándares para su uso en ambientes alimentarios: EN 1186, EN 13130 y prCEN/TS 14234, así como según Decree of Consumer Goods representando la conversión de directivas 89/109/EEC, 90/128/EEC y 2002/72/EC para contacto con productos alimentarios. Rendimientos calculados para un espesor de 4 mm. Aplicación y preparación del soporte según se especifica en ficha técnica de los productos. El precio no incluye la superficie soporte ni la ejecución y el sellado de las juntas.

| Código | Ud | Descripción | Rendimiento |
|---|---|---|---|
| PIBM021520_021620 | kg | Imprimación epoxi bicomp. c/cargas, Kit 16+4 kg, Primer SN, ref. 021520+021620 (material) | 0.490 |
| PIBM239025 | kg | Arena de cuarzo p/utilizar como carga y/o espolvoreo, p/sistemas epoxídicos, 25kg, Quarzo 0,5, ref. 239025 (material) | 3.000 |
| PIBM2410231 | kg | Mortero autonivelante neutro base poliuretano-cemento, 30,6kg, Mapefloor CPU/MF, ref. 2410231+2410331+2410431 (material) | 5.840 |
| PIBM3CA085045A | kg | Colorante en polvo especial, color 850 gris, caja 4x5kg ALU, Mapecolor CPU, ref.3CA085045A (material) | 0.960 |
| OGEN003 | h | Oficial 1ª (mano de obra) | 0.400 |
| OGEN007 | h | Peón (mano de obra) | 0.400 |

## Recursos

**PIBM021520_021620** kg Imprimación epoxi bicomp. c/cargas, Kit 16+4 kg, Primer SN, ref. 021520+021620
Imprimador epoxídico bicomponente con cargas. Primer SN de Mapei, ref.21520+21620 CONSUMO: 0,3-0,7 kg/m² por mano, según las características del soporte. APLICACIÓN: a rodillo, llana metálica o rastra lisa.

**PIBM239025** kg Arena de cuarzo p/utilizar como carga y/o espolvoreo, p/sistemas epoxídicos, 25kg, Quarzo 0,5, ref. 239025
Arena de cuarzo para utilizar como "carga" y/o "espolvoreo" para sistemas epoxídicos. Quarzo 0,5 de Mapei ref.239025

**PIBM2410231** kg Mortero autonivelante neutro base poliuretano-cemento, 30,6kg, Mapefloor CPU/MF, ref. 2410231+2410331+2410431
Mortero autonivelante neutro a base de poliuretano-cemento, tricomponente de altas prestaciones químicas y mecánicas, para revestimientos de pavimentos industriales en espesores de 3-6 mm. Conforme a los estándares para su uso en industria alimentaria. Mapefloor CPU/MF de Mapei ref. 2410231+2410331+2410431 CONSUMO: 1,7 kg/m² por mm de espesor. APLICACIÓN: llana dentada o rastrillo nivelador.

**PIBM3CA085045A** kg Colorante en polvo especial, color 850 gris, caja 4x5kg ALU, Mapecolor CPU, ref.3CA085045A
Colorante en polvo especial para los sistemas Mapecolor CPU. Mapecolor CPU de Mapei.
