# Sistema a base de poliuretano-cemento resistente a choques térmicos, para pavimentos industriales, Mapefloor CPU/RT (e'=6-9 mm)

- Propiedad del archivo: CONSTRUNARIO
- Formato: FIEBDC-3/2012
- Programa: Construnario Versión 3.51
- Fecha de los precios: 11/11/2021
- Divisa: EUR
- Código: mapei-spain- (07/03/2022)

**UIBMMPFLOORCPURT** m2 Sistema a base de poliuretano-cemento resistente a choques térmicos, para pavimentos industriales, Mapefloor CPU/RT (e'=6-9 mm)
Sistema a base de poliuretano-cemento de alta resistencia química y mecánica y a los choques térmicos, de fácil aplicación, para el revestimiento antideslizante (Clase 3 según la norma UNE-ENV 12633) de pavimentos industriales en espesor de 6-9 mm Mapefloor CPU/RT de Mapei; mediante la aplicación en continuo de: capa compuesta por una mezcla de mortero tricomponente, Mapefloor CPU/RT de Mapei, clasificado como CT C60-F10-A9-B2,0 según la norma EN 13813, a base de resina de poliuretano, áridos seleccionados y cemento, y pigmento en polvo Mapecolor CPU de Mapei, color gris. Mapefloor CPU/RT es conforme a los estándares para su uso en ambientes alimentarios: EN 1186, EN 13130 y prCEN/TS 14234, asi como según Decree of Consumer Goods representando la conversión de directivas 89/109/EEC, 90/128/EEC y 2002/72/EC para contacto con productos alimentarios. Rendimientos calculados para un espesor de 6 mm. Aplicación y preparación del soporte según se especifica en ficha técnica de los productos. El precio no incluye la superficie soporte ni la ejecución y el sellado de las juntas.

| Código | Ud | Descripción | Rendimiento |
|---|---|---|---|
| PIBM2410523 | kg | Mortero tricomp. base poliuretano y cemento, 23,3kg, Mapefloor CPU/RT, ref. 2410523+2410623+2410723 (material) | 9.390 |
| PIBM3CA085045A | kg | Colorante en polvo especial, color 850 gris, caja 4x5kg ALU, Mapecolor CPU, ref.3CA085045A (material) | 2.010 |
| OGEN003 | h | Oficial 1ª (mano de obra) | 0.400 |
| OGEN007 | h | Peón (mano de obra) | 0.400 |

## Recursos

**PIBM2410523** kg Mortero tricomp. base poliuretano y cemento, 23,3kg, Mapefloor CPU/RT, ref. 2410523+2410623+2410723
Mortero tricomponente a base de poliuretano y cemento, de elevada resistencia química y mecánica, fácil de aplicar, para el revestimiento de pavimentos industriales de entre 6 y 9 mm de espesor. Conforme a los estándares para su uso en industria alimentaria. Mapefloor CPU/RT de Mapei ref. 2410523+2410623+2410723

**PIBM3CA085045A** kg Colorante en polvo especial, color 850 gris, caja 4x5kg ALU, Mapecolor CPU, ref.3CA085045A
Colorante en polvo especial para los sistemas Mapecolor CPU. Mapecolor CPU de Mapei.
