# Sistema de poliuretano multicapa para áreas sujetas a tráfico intenso de vehículos, Mapefloor Parking System ME (e'=4-4,5 mm)

- Propiedad del archivo: CONSTRUNARIO
- Formato: FIEBDC-3/2012
- Programa: Construnario Versión 3.51
- Fecha de los precios: 11/11/2021
- Divisa: EUR
- Código: mapei-spain- (07/03/2022)

**UIBMPKNGSYSTEMME** m2 Sistema de poliuretano multicapa para áreas sujetas a tráfico intenso de vehículos, Mapefloor Parking System ME (e'=4-4,5 mm)
Sistema de poliuretano multicapa continuo, para áreas peatonales o sujetas a tráfico intenso de vehículos, con una gran capacidad de puenteo de fisuras dinámicas para la protección de áreas de aparcamiento incluso en el exterior, de acuerdo con Rili DafStb (Guía del Comité Alemán de Hormigón Armado) OS 11b y para sistemas de protección de superficies de hormigón según EN 1504-2, en un espesor de 4-4,5 mm, Mapefloor Parking System ME de Mapei; mediante aplicación de imprimador epoxídico bicomponente filerizado exento de nonilfenol Primer SN de Mapei, mezclado con arena de cuarzo Quarzo 0,5 de Mapei y espolvoreado superficialmente con la misma arena de cuarzo Quarzo 0,5; sucesiva aplicación de membrana poliuretánica de elevada elasticidad con el aglomerante poliuretánico, bicomponente, autonivelante, de color neutro, fillerizado Mapefloor PU 400 LV de Mapei; espolvoreo superficial con arena de cuarzo Quarzo 0,5 (o granulometría superior, en función de la rugosidad deseada), y capa de acabado poliuretánico alifático bicomponente coloreado y elástico, resistente al desgaste y a los rayos ultravioleta Mapefloor Finish 451 de Mapei, clasificado según los principios PI-MC-PR-RC-IR de la norma EN 1504-2 para revestimientos C. Aplicación y preparación del soporte según se especifica en ficha técnica de los productos. El precio no incluye la superficie soporte ni la ejecución y el sellado de las juntas.

| Código | Ud | Descripción | Rendimiento |
|---|---|---|---|
| PIBM021520_021620 | kg | Imprimación epoxi bicomp. c/cargas, Kit 16+4 kg, Primer SN, ref. 021520+021620 (material) | 0.420 |
| PIBM238925 | kg | Arena de cuarzo p/utilizar como carga y/o espolvoreo, p/sistemas epoxídicos, 25kg, Quarzo 0,25, ref. 238925 (material) | 0.600 |
| PIBM239025 | kg | Arena de cuarzo p/utilizar como carga y/o espolvoreo, p/sistemas epoxídicos, 25kg, Quarzo 0,5, ref. 239025 (material) | 7.080 |
| PIBMMAPEFLOORPU400 | kg | Ligante poliuretánico bicomp. color neutro, 20kg, Mapefloor PU 400 LV, ref. 2590420+2590520 (material) | 1.950 |
| PIBM3D52157 | u | Sistema p/coloración de productos Mapefloor, 0,7kg, RAL 7037, Mapecolor Paste, ref.3D52157 (material) | 0.070 |
| PIBM6QB207320 | kg | Acabado poliuretánico alifático, bicomp., resistente desgaste, RAL 5015, 20kg, Mapefloor Finish 451, ref. 6QB999920 (material) | 0.400 |
| OGEN003 | h | Oficial 1ª (mano de obra) | 0.400 |
| OGEN007 | h | Peón (mano de obra) | 0.400 |

## Recursos

**PIBM021520_021620** kg Imprimación epoxi bicomp. c/cargas, Kit 16+4 kg, Primer SN, ref. 021520+021620
Imprimador epoxídico bicomponente con cargas. Primer SN de Mapei, ref.21520+21620 CONSUMO: 0,3-0,7 kg/m² por mano, según las características del soporte. APLICACIÓN: a rodillo, llana metálica o rastra lisa.

**PIBM238925** kg Arena de cuarzo p/utilizar como carga y/o espolvoreo, p/sistemas epoxídicos, 25kg, Quarzo 0,25, ref. 238925
Arena de cuarzo para utilizar como "carga" y/o "espolvoreo" para sistemas epoxídicos. Quarzo 0,25 de Mapei ref.238925

**PIBM239025** kg Arena de cuarzo p/utilizar como carga y/o espolvoreo, p/sistemas epoxídicos, 25kg, Quarzo 0,5, ref. 239025
Arena de cuarzo para utilizar como "carga" y/o "espolvoreo" para sistemas epoxídicos. Quarzo 0,5 de Mapei ref.239025

**PIBMMAPEFLOORPU400** kg Ligante poliuretánico bicomp. color neutro, 20kg, Mapefloor PU 400 LV, ref. 2590420+2590520
Ligante poliuretánico bicomponente, autonivelante de color neutro, fillerizado, flexible. Mapefloor PU 400 LV de Mapei ref. 2590420+2590520

**PIBM3D52157** u Sistema p/coloración de productos Mapefloor, 0,7kg, RAL 7037, Mapecolor Paste, ref.3D52157
Sistema para la coloración de los productos Mapefloor. Mapecolor Paste de Mapei ref.3D52157

**PIBM6QB207320** kg Acabado poliuretánico alifático, bicomp., resistente desgaste, RAL 5015, 20kg, Mapefloor Finish 451, ref. 6QB999920
Acabado poliuretánico alifático, bicomponente, elástico, resistente al desgaste y a los rayos UV. Mapefloor Finish 451 de Mapei ref.6QB999920
