# Sistema cementoso decorativo con efecto espatulado o nublado, Ultratop Loft (e<'=2 mm)

- Propiedad del archivo: CONSTRUNARIO
- Formato: FIEBDC-3/2012
- Programa: Construnario Versión 3.51
- Fecha de los precios: 11/11/2021
- Divisa: EUR
- Código: mapei-spain- (07/03/2022)

**UIBMULTRATOPLOFT** m2 Sistema cementoso decorativo con efecto espatulado o nublado, Ultratop Loft (e<'=2 mm)
Pavimento decorativo con pasta cementosa espatulable, monocomponente, de grano fino, para la realización de pavimentos decorativos con efecto espatulado de 2 mm de espesor, Ultratop Loft de Mapei. Aplicación previa sobre el soporte a rodillo o mediante llana lisa para enlucir, del imprimador epoxídico bicomponente con cargas exento de nonilfenol Primer SN de Mapei cargado con un 20% en peso de arena de cuarzo lavada y secada en horno, de granulometría hasta 0,5 mm, Quarzo 0,5 de Mapei, y sucesivo ligero espolvoreo con el mismo tipo de arena de cuarzo. Una vez endurecida la capa, eliminar la arena sobrante y aplicar la pasta cementosa espatulable monocomponente de grano grueso, Ultratop Loft F de Mapei, utilizando paleta de goma lisa, de teflón o acero, en una o más capas. Aplicar posteriormente la pasta cementosa espatulable monocomponente de grano fino, Ultratop Loft W de Mapei, utilizando paleta de goma lisa, de teflón o acero, en una o más capas, hasta llegar al efecto deseado. Aplicación final con rodillo de pelo corto tipo mohair o mediante sistema de pulverización airless, del acabado poliuretánico alifático bicomponente, transparente o coloreado, hidrodisperso y mate Mapefloor Finish 58W de Mapei clasificado según los principios MC-IR de la norma EN 1504-2 para revestimientos C, que mejora la resistencia al desgaste y al rayado, limitando la retención de suciedad y facilitando las operaciones periódicas de limpieza y mantenimiento. Ultratop Loft de Mapei conforme a la Norma Europea EN 13813, marcado CE, clasificado como CT morteros de cemento C25-F10 A9-A2fl-s1 A2-s1-d0. Aplicación y preparación del soporte según se especifica en ficha técnica de los productos. El precio no incluye la superficie soporte ni la ejecución y el sellado de las juntas.

| Código | Ud | Descripción | Rendimiento |
|---|---|---|---|
| PIBM021520_021620 | kg | Imprimación epoxi bicomp. c/cargas, Kit 16+4 kg, Primer SN, ref. 021520+021620 (material) | 0.420 |
| PIBM239025 | kg | Arena de cuarzo p/utilizar como carga y/o espolvoreo, p/sistemas epoxídicos, 25kg, Quarzo 0,5, ref. 239025 (material) | 4.080 |
| PIBM5SV80345A | kg | Pasta cementosa espatulable, monocomp., grano grueso, 4x5kg, natural, Ultratop Loft F, ref.5SV80345A (material) | 0.700 |
| PIBM5SW80345A | kg | Pasta cementosa espatulable, monocomp. grano fino, natural, 4x5kg, Ultratop Loft W, ref.5SW80345A (material) | 0.500 |
| PIBM6QC090006 | kg | Acabado poliuretánico alifático, bicomp., 5,5kg, Mapefloor Finish 58 W, ref. 6QC090006 + 6QC099906 (material) | 0.200 |
| OGEN003 | h | Oficial 1ª (mano de obra) | 0.300 |
| OGEN007 | h | Peón (mano de obra) | 0.300 |

## Recursos

**PIBM021520_021620** kg Imprimación epoxi bicomp. c/cargas, Kit 16+4 kg, Primer SN, ref. 021520+021620
Imprimador epoxídico bicomponente con cargas. Primer SN de Mapei, ref.21520+21620 CONSUMO: 0,3-0,7 kg/m² por mano, según las características del soporte. APLICACIÓN: a rodillo, llana metálica o rastra lisa.

**PIBM239025** kg Arena de cuarzo p/utilizar como carga y/o espolvoreo, p/sistemas epoxídicos, 25kg, Quarzo 0,5, ref. 239025
Arena de cuarzo para utilizar como "carga" y/o "espolvoreo" para sistemas epoxídicos. Quarzo 0,5 de Mapei ref.239025

**PIBM5SV80345A** kg Pasta cementosa espatulable, monocomp., grano grueso, 4x5kg, natural, Ultratop Loft F, ref.5SV80345A
Pasta cementosa, espatulable y monocomponente, de grano grueso, para la realización de pavimentos decorativos con efecto espatulado o nublado, con un espesor de 2 mm. Ultratop Loft F de Mapei ref.5SV80345A CONSUMO: 0,7-1,0 kg/m² por capa. APLICACIÓN: con llana lisa de acero, de teflón o de goma.

**PIBM5SW80345A** kg Pasta cementosa espatulable, monocomp. grano fino, natural, 4x5kg, Ultratop Loft W, ref.5SW80345A
Pasta cementosa, espatulable y monocomponente, de grano fino, para la realización de pavimentos decorativos con efecto espatulado o nublado, con un espesor de 2 mm. Ultratop Loft W de Mapei ref.5SW80345A CONSUMO: 0,7-1,0 kg/m² por capa. APLICACIÓN: con llana lisa de acero, de teflón o de goma.

**PIBM6QC090006** kg Acabado poliuretánico alifático, bicomp., 5,5kg, Mapefloor Finish 58 W, ref. 6QC090006 + 6QC099906
Acabado de poliuretano alifático, bicomponente, transparente, hidrodispersado. Mapefloor Finish 58 W de Mapei ref.6QC090006+6QC099906 CONSUMO: 0,1-0,2 kg/m² dependiendo del grado de acabado requerido. APLICACIÓN: rodillo pelo corto o por proyección mecánica con sistema airless.
