# Capa de rodadura de pavimentos industriales o áreas comerciales a base de cemento, corindón y aditivos especiales, Mapetop S AR3

- Propiedad del archivo: CONSTRUNARIO
- Formato: FIEBDC-3/2012
- Programa: Construnario Versión 3.51
- Fecha de los precios: 11/11/2021
- Divisa: EUR
- Código: mapei-spain- (07/03/2022)

**UIBMMAPETOPSAR30** m2 Capa de rodadura de pavimentos industriales o áreas comerciales a base de cemento, corindón y aditivos especiales, Mapetop S AR3
Formación de capa de rodadura de pavimentos de hormigón interiores y exteriores de industrias o áreas comerciales sujetos a tráfico intenso, mediante espolvoreo de endurecedor industrial premezclado a base de cemento Portland, Corindón y aditivos especiales, Mapetop S AR3 de Mapei, clasificado C70-F 7-AR3-A1fl, conforme a los requerimientos de la norma EN 13813 "recrecidos y materiales para recrecidos. Propiedades y requisitos" (Anexo ZA.1, Tabla ZA.1); con una resistencia a la abrasión Böhme Clase 3 (según la norma EN 13892-3), y una adherencia (pull out) en el hormigón (sustrato tipo MC 0.40; relación agua / cemento '= 0,40 según la EN 1766 > 2N / mm2 (después de 28 días). La ejecución podrá llevarse a cabo de forma manual o mecánicamente, y deberá realizarse sobre el hormigón en estado fresco, antes de iniciar la fase de endurecimiento. Aplicación y preparación del soporte según se especifica en ficha técnica de los productos. El precio no incluye la superficie soporte ni la ejecución y el sellado de las juntas.

| Código | Ud | Descripción | Rendimiento |
|---|---|---|---|
| PIBM2354625 | kg | Premezc. polvo a base cemento portland, cargas a base corindón p/capas rodadura en pav. ind. 25kg, Mapetop S AR3 ref. 235462 (material) | 4.000 |
| OGEN003 | h | Oficial 1ª (mano de obra) | 0.200 |
| OGEN007 | h | Peón (mano de obra) | 0.150 |

## Recursos

**PIBM2354625** kg Premezc. polvo a base cemento portland
Premezclado en polvo a base de cemento portland, cargas minerales seleccionadas a base de corindón, pigmentos y aditivos específicos para la realización de capas de rodadura en pavimentos industriales. Mapetop S AR3 de Mapei ref.2354625 CONSUMO: - aplicación manual: de 2,5 a 5,5 kg/m² por capa; - aplicación mecánica: de 5 a 8 kg/m². APLICACIÓN: mediante espolvoreo.
