# Sistema multicapa de pavimento deportivo multiusos, sobre asfalto: Mapecoat TNS Multisport Professional

- Propiedad del archivo: CONSTRUNARIO
- Formato: FIEBDC-3/2012
- Programa: Construnario Versión 3.51
- Fecha de los precios: 11/11/2021
- Divisa: EUR
- Código: mapei-spain- (07/03/2022)

**UIBMMCTNSMLTPROA** m2 Sistema multicapa de pavimento deportivo multiusos, sobre asfalto: Mapecoat TNS Multisport Professional
Realización de revestimientos de campos polideportivos tanto cubiertos como al exterior, sobre soporte de asfalto adecuadamente preparado, con el sistema multicapa coloreado Mapecoat TNS Multisport Professional, a base de resinas acrílicas en dispersión acuosa, con alta resistencia al desgaste, a los rayos ultravioleta y a las condiciones meteorológicas más diversas, mediante la aplicación sucesiva de: fondo de relleno semielástico para la preparación y regularización del soporte, Mapecoat TNS White Base Coat de Mapei, en 2 capas; una vez seco el fondo, aplicación de una capa del revestimiento coloreado a base de resina acrílica en dispersión acuosa y cargas seleccionadas, Mapecoat TNS Finish 1 de Mapei, con dureza Shore A'=60, abrasión húmeda (según DIN 53778) >15000 ciclos y con certificado ITF (International Tennis Federation). Acabado final con una capa de recubrimiento de color de grano fino a base de resina acrílica en dispersión de agua y cuarzo microgranular, Mapecoat TNS Color de Mapei, y otra capa de pintura coloreada de acabado suave a base de resina acrílica en dispersión acuosa, Mapecoat TNS Paint de Mapei. Realización de las líneas de delimitación de las áreas de juego mediante la aplicación de pintura a base de resina acrílica en dispersión acuosa Mapecoat TNS Line de Mapei.

| Código | Ud | Descripción | Rendimiento |
|---|---|---|---|
| PIBM6250720 | kg | Fondo de relleno p/pistas deportivas, 20 kg, Mapecoat TNS White Base Coat, ref. 6250720 (material) | 1.000 |
| PIBMMCTNSFINISH1A | kg | Recubrimiento a base de resina acrílica coloreada, Mapecoat TNS Finish 1, color gama A, ref. según color (material) | 0.500 |
| PIBMMCTNSCOLORA | kg | Recubrimiento a base de resina acrílica, Mapecoat TNS Color de Mapei. Color gama A. Ref. según color (material) | 0.400 |
| PIBMMCTNSPAINTA | kg | Recubrimiento a base de resina acrílica, Mapecoat TNS Paint, color gama A, ref. según color (material) | 0.200 |
| PIBMMCTNSLINE | kg | Pintura líneas de delimitación de las áreas de juego, Mapecoat TNS Line, ref. según color (material) | 0.020 |
| OGEN003 | h | Oficial 1ª (mano de obra) | 0.275 |
| OGEN006 | h | Peón especialista (mano de obra) | 0.225 |

## Recursos

**PIBM6250720** kg Fondo de relleno p/pistas deportivas, 20 kg, Mapecoat TNS White Base Coat, ref. 6250720
Fondo de relleno semielástico en pasta, a base de resinas acrílicas en dispersión acuosa y cargas seleccionadas, para la preparación del soporte, en pistas de tenis o zonas polideportivas, Mapecoat TNS White Base Coat de Mapei, Ref. 6250720

**PIBMMCTNSFINISH1A** kg Recubrimiento a base de resina acrílica coloreada, Mapecoat TNS Finish 1, color gama A, ref. según color
Recubrimiento a base de resina acrílica coloreada en dispersión de agua con rellenos seleccionados para pistas de tenis cubiertas y al aire libre y superficies de juegos multiuso, certificadas por ITF (International Tennis Federation)., Mapecoat TNS Finish 1 de Mapei, color a elegir, gama A. Ref. según color.

**PIBMMCTNSCOLORA** kg Recubrimiento a base de resina acrílica, Mapecoat TNS Color de Mapei. Color gama A. Ref. según color
Recubrimiento de color de grano fino hecho de resina acrílica en dispersión de agua y arena microgranular de cuarzo, para pistas de tenis cubiertas y al aire libre, campos de juego multiusos, pistas para bicicletas y senderos, Mapecoat TNS Color de Mapei, color a elegir, gama A. Ref. según color

**PIBMMCTNSPAINTA** kg Recubrimiento a base de resina acrílica, Mapecoat TNS Paint, color gama A, ref. según color
Revestimiento coloreado de acabado suave a base de resina acrílica en dispersión acuosa, para uso en interior y exterior de campos de tenis, áreas multi-sport, carril bici, campos de juego multiusos y áreas peatonales sobre soporte de hormigón o asfalto, Mapecoat TNS Paint de Mapei, color a elegir, gama A. Ref. según color

**PIBMMCTNSLINE** kg Pintura líneas de delimitación de las áreas de juego, Mapecoat TNS Line, ref. según color
Pintura a base de resina acrílica en dispersión acuosa, para el pintado de las líneas de delimitación de las áreas de juego en polideportivos indoor y outdoor, Mapecoat TNS Line de Mapei. Ref. según color.
