# Sistema multicapa para pistas de tenis profesionales (ITF 3), sobre asfalto: Mapecoat TNS Cushion

- Propiedad del archivo: CONSTRUNARIO
- Formato: FIEBDC-3/2012
- Programa: Construnario Versión 3.51
- Fecha de los precios: 11/11/2021
- Divisa: EUR
- Código: mapei-spain- (07/03/2022)

**UIBMMCTNSCUSHONA** m2 Sistema multicapa para pistas de tenis profesionales (ITF 3), sobre asfalto: Mapecoat TNS Cushion
Realización de revestimientos de pistas de tenis profesionales certificadas ITF 3, tanto cubiertas como exteriores, sobre soporte de asfalto adecuadamente preparado, con el sistema multicapa coloreado Mapecoat TNS Cushion, a base de resinas acrílicas en dispersión acuosa, con alta resistencia al desgaste, a los rayos ultravioleta y a las condiciones meteorológicas más diversas, mediante la aplicación sucesiva de: fondos de relleno semielástico para la preparación y regularización del soporte, Mapecoat TNS White Base Coat de Mapei en una capa y Mapecoat TNS Grey Base Coat de Mapei, en tres sucesivas capas; una vez seco el fondo, aplicación de una capa del revestimiento coloreado a base de resina acrílica en dispersión acuosa y cargas seleccionadas, Mapecoat TNS Finish 1 de Mapei, con dureza Shore A'=60, abrasión húmeda (según DIN 53778) >15000 ciclos y con certificado ITF (International Tennis Federation) más dos sucesivas capas finales de Mapecoat TNS Finish 3 de Mapei, para conseguir una superficie certificada como clase 3 por la ITF. Realización de las líneas de delimitación de las áreas de juego mediante la aplicación de pintura a base de resina acrílica en dispersión acuosa Mapecoat TNS Line de Mapei.

| Código | Ud | Descripción | Rendimiento |
|---|---|---|---|
| PIBM6250720 | kg | Fondo de relleno p/pistas deportivas, 20 kg, Mapecoat TNS White Base Coat, ref. 6250720 (material) | 1.000 |
| PIBM6M480120 | kg | Fondo de relleno p/pistas deportivas, 20 kg, Mapecoat TNS Grey Base Coat, ref. 6M480120 (material) | 1.500 |
| PIBMMCTNSFINISH1A | kg | Recubrimiento a base de resina acrílica coloreada, Mapecoat TNS Finish 1, color gama A, ref. según color (material) | 0.500 |
| PIBMMCTNSFINISH3A | kg | Recubrimiento a base de resina acrílica coloreada, Mapecoat TNS Finish 3, color gama A, ref. según color (material) | 0.800 |
| PIBMMCTNSLINE | kg | Pintura líneas de delimitación de las áreas de juego, Mapecoat TNS Line, ref. según color (material) | 0.020 |
| OGEN003 | h | Oficial 1ª (mano de obra) | 0.275 |
| OGEN006 | h | Peón especialista (mano de obra) | 0.225 |

## Recursos

**PIBM6250720** kg Fondo de relleno p/pistas deportivas, 20 kg, Mapecoat TNS White Base Coat, ref. 6250720
Fondo de relleno semielástico en pasta, a base de resinas acrílicas en dispersión acuosa y cargas seleccionadas, para la preparación del soporte, en pistas de tenis o zonas polideportivas, Mapecoat TNS White Base Coat de Mapei, Ref. 6250720

**PIBM6M480120** kg Fondo de relleno p/pistas deportivas, 20 kg, Mapecoat TNS Grey Base Coat, ref. 6M480120
Fondo de relleno semielástico en pasta, a base de resinas acrílicas en dispersión acuosa y cargas seleccionadas, para la preparación del soporte, en pistas de tenis o zonas polideportivas, Mapecoat TNS Grey Base Coat de Mapei, Ref. 6M480120.

**PIBMMCTNSFINISH1A** kg Recubrimiento a base de resina acrílica coloreada, Mapecoat TNS Finish 1, color gama A, ref. según color
Recubrimiento a base de resina acrílica coloreada en dispersión de agua con rellenos seleccionados para pistas de tenis cubiertas y al aire libre y superficies de juegos multiuso, certificadas por ITF (International Tennis Federation)., Mapecoat TNS Finish 1 de Mapei, color a elegir, gama A. Ref. según color.

**PIBMMCTNSFINISH3A** kg Recubrimiento a base de resina acrílica coloreada, Mapecoat TNS Finish 3, color gama A, ref. según color
Recubrimiento a base de resina acrílica coloreada en dispersión de agua con rellenos seleccionados para pistas de tenis cubiertas y al aire libre y superficies de juegos multiuso, certificadas por ITF (International Tennis Federation)., Mapecoat TNS Finish 3 de Mapei, color a elegir, gama A. Ref. según color.

**PIBMMCTNSLINE** kg Pintura líneas de delimitación de las áreas de juego, Mapecoat TNS Line, ref. según color
Pintura a base de resina acrílica en dispersión acuosa, para el pintado de las líneas de delimitación de las áreas de juego en polideportivos indoor y outdoor, Mapecoat TNS Line de Mapei. Ref. según color.
