# Sistema de impermeabilización de obras de hormigón por debajo del nivel freático con barrera bentonítica Mapeproof

- Propiedad del archivo: CONSTRUNARIO
- Formato: FIEBDC-3/2012
- Programa: Construnario Versión 3.51
- Fecha de los precios: 11/11/2021
- Divisa: EUR
- Código: mapei-spain- (07/03/2022)

**UIBMMAPEPROOFIDR** m2 Sistema de impermeabilización de obras de hormigón por debajo del nivel freático con barrera bentonítica Mapeproof
Suministro y colocación, sobre superficies horizontales y verticales, de sistema de impermeabilización para estructuras enterradas mediante el uso de una barrera bentonítica Mapeproof de Mapei. La capa superior estará constituida por un tejido no-tejido punzonado de fibra de polipropileno de 220 g/m² de peso, mientras que la capa inferior, que sirve de soporte, estará compuesta por un tejido de polipropileno de 140 g/m² de peso. La cantidad de bentonita sódica natural micronizada será de 5.100 g/m². La unión de las capas que componen la barrera bentonítica, se habrá realizado mediante interpunzonado de fibras sintéticas pasantes de la capa superior, de tejido no-tejido, a la inferior (soporte), a la que estarán ancladas. Este punzonado deberá distribuirse uniformemente por toda la superficie, de forma que se asegure una elevada resistencia del sistema al corrimiento de las capas, confinando establemente en su posición la bentonita hidratada, incluso en condiciones de colocación en vertical. Los materiales que contienen la bentonita sódica natural deberán ser imputrescibles y no biodegradables, con el fin de garantizar en el tiempo un confinamiento estable. El coeficiente de permeabilidad k del geocompuesto deberá ser, de acuerdo a la normativa ASTM D5887, igual o inferior a 1E-11 m/s, y el peeling, según la normativa ASTM D6496, deberá tener un valor igual o superior a 420 N/m. Sobre superficies horizontales colocar Mapeproof a rompejuntas, solapando los bordes unos 10 cm entre sí y clavándolos cada 50 cm; en superficies verticales, clavarlos con arandelas Mapeproof CD de Mapei cada 30 cm. Sellado de eventuales cuerpos que atraviesen la geomembrana de Mapeproof y reparación de daños accidentales de la geomembrana con estuco bentonítico en pasta Mapeproof Mastic de Mapei. Incluido el sellado de todas las juntas de hormigonado entre el muro vertical y la losa, y entre muro y muro, con Idrostop B25 de Mapei, perfil bentonítico hidroexpansivo (ajustar rendimiento a medición específica). Aplicación y preparación del soporte según se especifica en ficha técnica de los productos.

| Código | Ud | Descripción | Rendimiento |
|---|---|---|---|
| PIBM2823725 | m2 | Tela bentonítica, impermeabilizante, p/estructuras enterradas, h 2,50x25m, Mapeproof, ref. 2823725 (material) | 1.100 |
| PIBM2820379 | u | Arandela fijación tela bentonítica, caja 500ud, Mapeproof CD, ref. 2820379 (material) | 5.000 |
| PIBM2821015 | kg | Pasta bentonítica base bentonita sódica natural, 15kg, Mapeproof Mastic, ref. 2821015 (material) | 0.100 |
| PIBM1767031 | m | Perfil bentonítico, hidroexpansivo, p/sellado de juntas. 6rollosx5m, Idrostop B25, ref. 1767031 (material) | 0.250 |
| OGEN003 | h | Oficial 1ª (mano de obra) | 0.200 |
| OGEN007 | h | Peón (mano de obra) | 0.200 |

## Recursos

**PIBM2823725** m2 Tela bentonítica, impermeabilizante, p/estructuras enterradas, h 2,50x25m, Mapeproof, ref. 2823725
Tela bentonítica, impermeabilizante, para estructuras enterradas, tanto para superficies horizontales como verticales. Mapeproof de Mapei ref.2823725.

**PIBM2820379** u Arandela fijación tela bentonítica, caja 500ud, Mapeproof CD, ref. 2820379
Arandela de fijación de la tela bentonítica Mapeproof. Mapeproof CD de Mapei ref.2820379.

**PIBM2821015** kg Pasta bentonítica base bentonita sódica natural, 15kg, Mapeproof Mastic, ref. 2821015
Pasta bentonítica a base de bentonita sódica natural y aditivos plastificantes para el sellado de cuerpos pasantes. Mapeproof Mastic de Mapei ref.2821015.

**PIBM1767031** m Perfil bentonítico, hidroexpansivo, p/sellado de juntas. 6rollosx5m, Idrostop B25, ref. 1767031
Perfil bentonítico, hidroexpansivo, para el sellado de las juntas de trabajo. Idrostop B25 de Mapei ref.1767031.
