# Realización de juntas de trabajo impermeables en hormigón, mediante perfil de goma hidrófila y expansiva Idrostop

- Propiedad del archivo: CONSTRUNARIO
- Formato: FIEBDC-3/2012
- Programa: Construnario Versión 3.51
- Fecha de los precios: 11/11/2021
- Divisa: EUR
- Código: mapei-spain- (07/03/2022)

**UIBMIDROSTOPMAST** m2 Realización de juntas de trabajo impermeables en hormigón, mediante perfil de goma hidrófila y expansiva Idrostop
Aplicación de sistema "water-stop" mediante colocación, sobre superficies sanas y compactas de hormigón, del perfil de goma hidroexpansiva exento de bentonita, con impermeabilidad de hasta las 5 atm y un hinchamiento en el agua de aproximadamente un 120% después de 7 días, Idrostop de Mapei, colocado mediante encolado con la masilla Idrostop Mastic de Mapei o fijado con clavos. El espesor del recubrimiento de protección de Idrostop no deberá ser inferior a 8 cm. En el caso de vertidos de espesor superior a 30 cm deberá preverse la colocación en paralelo de dos perfiles. (Rendimiento calculado para Idrostop en sección 20x10 mm; ajustar a las características específicas de la junta. Idrostop también está disponible en formato 20x5 mm) Aplicación y preparación del soporte según se especifica en ficha técnica de los productos.

| Código | Ud | Descripción | Rendimiento |
|---|---|---|---|
| PIBM177191 | u | Adhesivo monocomponente p/colocación de Idrostop 12ud x 300ml Idrostop Mastic, ref. 177191 (material) | 0.200 |
| PIBM176110 | m | Perfil de goma hidrófilo expansivo p/juntas de trabajo, 6 rollosx10m, Idrostop (sección 20x10 mm), ref. 176110 (material) | 1.000 |
| OGEN003 | h | Oficial 1ª (mano de obra) | 0.100 |
| OGEN007 | h | Peón (mano de obra) | 0.050 |

## Recursos

**PIBM177191** u Adhesivo monocomponente p/colocación de Idrostop 12ud x 300ml Idrostop Mastic, ref. 177191
Adhesivo monocomponente para la colocación de Idrostop. Idrostop Mastic de Mapei, ref.177191 CONSUMO: aprox. 300 ml por 5 m lineales de Idrostop. APLICACIÓN: pistola.

**PIBM176110** m Perfil de goma hidrófilo expansivo p/juntas de trabajo, 6 rollosx10m, Idrostop (sección 20x10 mm), ref. 176110
Perfil de goma hidrófilo expansivo para juntas de trabajo impermeables. Idrostop 10 de Mapei, sección 20x10 mm, ref. 176110
