# Impermeabilización de cubiertas c/pulverización de membrana poliuréica híbrida Purtop 500N sobre soporte cementoso (Primer SN)

- Propiedad del archivo: CONSTRUNARIO
- Formato: FIEBDC-3/2012
- Programa: Construnario Versión 3.51
- Fecha de los precios: 11/11/2021
- Divisa: EUR
- Código: mapei-spain- (07/03/2022)

**UIBMPURTP500NHSN** m2 Impermeabilización de cubiertas c/pulverización de membrana poliuréica híbrida Purtop 500N sobre soporte cementoso (Primer SN)
Impermeabilización de cubiertas sobre soportes de hormigón y recrecidos cementosos, con membrana poliuréica híbrida bicomponente, exenta de disolventes, Purtop 500 N de Mapei, de inmediata impermeabilidad y transitabilidad peatonal, con alargamiento a rotura >400% y resistencia a tracción >15 N/mm2 (según ISO 37), conforme a los principios de la norma europea EN 1504-9 y a los requisitos establecidos por la EN 1504-2 revestimiento (C) según los principios PI-MC-PR-RC-IR, aplicada en un espesor de 2 mm mediante pulverización con unidad bimezcladora industrial a alta presión, con control de flujo y temperatura, equipada con pistola autolimpiadora, sobre soportes limpios y sólidos, previa aplicación del imprimador epoxídico bicomponente con cargas, exento de nonilfenol, clasificado como SR B2,0-Bfl-s1 conforme a la norma europea EN 13913, Primer SN de Mapei, con espolvoreado a mano, todavía con el imprimador en fresco, de arena de cuarzo seca Quarzo 0,5 de Mapei hasta saturación, con posterior retirada de arena sobrante una vez el imprimador seco. En los casos en que la membrana quede expuesta a los rayos UV, dentro de las 24 horas posteriores a la aplicación de Purtop 500 N, proceder al acabado final coloreado, poliuretánico, alifático y bicomponente, transitable 24 horas de después de su aplicación, Mapecoat PU 20 N de Mapei, aplicado en 2 capas finas a rodillo, cruzando las pasadas y procurando extender el material de manera uniforme.

| Código | Ud | Descripción | Rendimiento |
|---|---|---|---|
| PIBM239025 | kg | Arena de cuarzo p/utilizar como carga y/o espolvoreo, p/sistemas epoxídicos, 25kg, Quarzo 0,5, ref. 239025 (material) | 0.500 |
| PIBM021520_021620 | kg | Imprimación epoxi bicomp. c/cargas, Kit 16+4 kg, Primer SN, ref. 021520+021620 (material) | 0.300 |
| PIBM4UH1539179_997 | kg | Membrana poliurea híbrida bicomponente, pulverización p/imper., Purtop 500 N, ref. 4UH1539179+4UH9999979 (material) | 2.200 |
| PIBMMPU20N | kg | Acabado coloreado, poliuretánico alifático, bicomp. p/Purtop, 20kg, Mapecoat PU 20 N, ref. según color (material) | 0.300 |
| OGEN003 | h | Oficial 1ª (mano de obra) | 0.300 |
| OGEN005 | h | Ayudante (mano de obra) | 0.200 |
| MGENM01.0055 | h | Pulverizador (maquinaria) | 0.050 |

## Recursos

**PIBM239025** kg Arena de cuarzo p/utilizar como carga y/o espolvoreo, p/sistemas epoxídicos, 25kg, Quarzo 0,5, ref. 239025
Arena de cuarzo para utilizar como "carga" y/o "espolvoreo" para sistemas epoxídicos. Quarzo 0,5 de Mapei ref.239025

**PIBM021520_021620** kg Imprimación epoxi bicomp. c/cargas, Kit 16+4 kg, Primer SN, ref. 021520+021620
Imprimador epoxídico bicomponente con cargas. Primer SN de Mapei, ref.21520+21620 CONSUMO: 0,3-0,7 kg/m² por mano, según las características del soporte. APLICACIÓN: a rodillo, llana metálica o rastra lisa.

**PIBM4UH1539179_997** kg Membrana poliurea híbrida bicomponente, pulverización p/imper., Purtop 500 N, ref. 4UH1539179+4UH9999979
Membrana poliuréica híbrida y bicomponente, sin disolventes, para aplicar mediante pulverización con bomba de doble mezcladora a alta presión, para la impermeabilización de cubiertas in situ, Purtop 500 N de Mapei ref.4UH1539179+4UH9999979 CONSUMO: 2,2 kg/m² por 2,0 mm de espesor. APLICACIÓN: por pulverización con bomba de doble mezcladora a alta presión.

**PIBMMPU20N** kg Acabado coloreado, poliuretánico alifático, bicomp. p/Purtop, 20kg, Mapecoat PU 20 N, ref. según color
Acabado coloreado, poliuretánico, alifático y bicomponente, para membranas de la gama Purtop, Mapecoat PU 20 N de Mapei. ref. según color. CONSUMO: 0,15-0,20 kg/m² por capa. APLICACIÓN: rodillo o airless.
