# Impermeabilización de vasos de piscina c/pulverización de membrana poliuréica pura Purtop 1000, sobre soporte cementoso

- Propiedad del archivo: CONSTRUNARIO
- Formato: FIEBDC-3/2012
- Programa: Construnario Versión 3.51
- Fecha de los precios: 11/11/2021
- Divisa: EUR
- Código: mapei-spain- (07/03/2022)

**UIBMPRTP1000SN25** m2 Impermeabilización de vasos de piscina c/pulverización de membrana poliuréica pura Purtop 1000, sobre soporte cementoso
Impermeabilización de vasos de piscina con superficies de hormigón y cementosas, mediante membrana bicomponente, a base de poliurea pura, exenta de disolventes, Purtop 1000 de Mapei, de inmediata impermeabilidad y transitabilidad peatonal, con alargamiento a rotura >300% y resistencia a tracción >20 N/mm2 (según ISO 37), conforme a la norma europea EN 1504-2 (C), principios PI-MC-PR-RC-IR, aplicada en un espesor de 2 mm mediante pulverización con unidad bimezcladora industrial a alta presión, con control de flujo y temperatura, equipada con pistola autolimpiadora, sobre soportes limpios, sólidos y preparados adecuadamente. Aplicación previa de imprimador epoxídico bicomponente y filerizado, sin disolventes, Primer SN de Mapei, con espolvoreado a mano, todavía con el imprimador en fresco, de arena de cuarzo seca Quarzo 0,5 de Mapei hasta saturación, con posterior retirada de arena sobrante una vez el imprimador seco. Dentro de las 24 posteriores a la colocación de la membrana Purtop, aplicar el acabado coloreado, poliuretánico, alifático y bicomponente Mapecoat PU 25 de Mapei, en dos capas finas a rodillo, para un consumo final nunca inferior a 0,3 kg/m².

| Código | Ud | Descripción | Rendimiento |
|---|---|---|---|
| PIBM239025 | kg | Arena de cuarzo p/utilizar como carga y/o espolvoreo, p/sistemas epoxídicos, 25kg, Quarzo 0,5, ref. 239025 (material) | 0.500 |
| PIBM021520_021620 | kg | Imprimación epoxi bicomp. c/cargas, Kit 16+4 kg, Primer SN, ref. 021520+021620 (material) | 0.300 |
| PIBM7356876_735697 | kg | Membrana poliuréica, bicomp., pulverización p/imper. obra hidráulica, Purtop 1000, ref. 7356876+7356976 (material) | 2.200 |
| PIBMMAPECOATPU25 | kg | Acabado para Purtop en piscinas, 20kg, Mapecoat PU 25, ref. según color (material) | 0.300 |
| OGEN003 | h | Oficial 1ª (mano de obra) | 0.350 |
| OGEN005 | h | Ayudante (mano de obra) | 0.250 |
| MGENM01.0055 | h | Pulverizador (maquinaria) | 0.050 |

## Recursos

**PIBM239025** kg Arena de cuarzo p/utilizar como carga y/o espolvoreo, p/sistemas epoxídicos, 25kg, Quarzo 0,5, ref. 239025
Arena de cuarzo para utilizar como "carga" y/o "espolvoreo" para sistemas epoxídicos. Quarzo 0,5 de Mapei ref.239025

**PIBM021520_021620** kg Imprimación epoxi bicomp. c/cargas, Kit 16+4 kg, Primer SN, ref. 021520+021620
Imprimador epoxídico bicomponente con cargas. Primer SN de Mapei, ref.21520+21620 CONSUMO: 0,3-0,7 kg/m² por mano, según las características del soporte. APLICACIÓN: a rodillo, llana metálica o rastra lisa.

**PIBM7356876_735697** kg Membrana poliuréica, bicomp., pulverización p/imper. obra hidráulica, Purtop 1000, ref. 7356876+7356976
Membrana bicomponente a base de poliurea pura, sin disolventes, para aplicar mediante pulverización con bomba de doble mezcladora a alta presión, para realizar, en el mismo sito, un revestimiento impermeable para cisternas, depósitos, cubiertas u obra hidráulica en general, Purtop 1000 de Mapei ref.7356876+7356976 CONSUMO: 2,2 kg/m² por 2 mm de espesor. APLICACIÓN: por pulverización con bomba de doble mezcladora a alta presión.

**PIBMMAPECOATPU25** kg Acabado para Purtop en piscinas, 20kg, Mapecoat PU 25, ref. según color
Acabado coloreado, poliuretánico, alifático y bicomponente, para membranas de la gama Purtop cuando éstas se utilizan en estanques decorativos o piscinas, Mapecoat PU 25 de Mapei, ref. según color CONSUMO: 0,15-0,2 kg/m² por capa. APLICACIÓN: MAPECOAT PU 25 debe aplicarse en dos capas finas a rodillo, para un consumo final nunca inferior a 0,3 kg/m². También puede aplicarse por pulverización con sistema airless, en cuyo caso deberá diluirse con un máximo de un 5% de Diluente PU.
